# Tubagem de distribuição de água, para A.Q.S

- Propriedade do ficheiro: CYPE Ingenieros S.A.
- Formato: FIEBDC-3/2016
- Programa: Generador de precios de la construcción. CYPE Ingenieros, S.A.
- Data: 15/06/2024
- Moeda: EUR
- Custos indirectos: 3 %
- IVA: 23 %

## I Instalações

### IC Aquecimento, arrefecimento, climatização e A.Q.S.

#### ICS Sistemas de condução de água

**ICS012** m Tubagem de distribuição de água, para A.Q.S..
Tubagem de distribuição de A.Q.S. formada por tubo multicamada de polipropileno copolímero random resistente à temperatura/polipropileno copolímero random com fibra de vidro/polipropileno copolímero random (PP-RCT/PP-R com fibra de vidro/PP-R), de cor verde com 3 bandas de cor vermelho, série 3,2, Faser-CT "FITTINGS ESTÁNDAR", de 75 mm de diâmetro exterior e 10,3 mm de espessura, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tof450g | Ud | Material auxiliar para montagem e fixação das tubagens multicamada de polipropileno copolímero random resistente à temperatura/polipropileno copolímero random com fibra de vidro/polipropileno copolímero random (PP-RCT/PP-R com fibra de vidro/PP-R), série 3,2, de 75 mm de diâmetro exterior. (material) | 1 | 2.12 | 2.120 |
| mt37tof050re | m | Tubo multicamada de polipropileno copolímero random resistente à temperatura/polipropileno copolímero random com fibra de vidro/polipropileno copolímero random (PP-RCT/PP-R com fibra de vidro/PP-R), de cor verde com 3 bandas de cor vermelho, série 3,2, Faser-CT "FITTINGS ESTÁNDAR", de 75 mm de diâmetro exterior e 10,3 mm de espessura, segundo NP EN ISO 15874-2, com o preço incrementado em 20% relativamente a acessórios e peças especiais. (material) | 1 | 52.45 | 52.450 |
| mt17coe055ly | m | Manga isolante de espuma elastomérica, com um elevado factor de resistência à difusão do vapor de água, de 77 mm de diâmetro interior e 40,5 mm de espessura, à base de borracha sintética flexível, de estrutura celular fechada. (material) | 1 | 49.9 | 49.900 |
| mt17coe110 | l | Cola para manga isolante elastomérica. (material) | 0.137 | 19.01 | 2.604 |
| mo004 | h | Oficial de 1ª instalador de aquecimento. (mão de obra) | 0.135 | 23.31 | 3.147 |
| mo103 | h | Ajudante de instalador de aquecimento. (mão de obra) | 0.135 | 22.09 | 2.982 |
| % | % | Custos directos complementares | 2 % | 113.203 | 2.264 |
|  |  | Custos directos |  |  | 115.467 |

Resíduos:
- colocação: mt37tof050re; factor de resíduo 0.0205627
- colocação: mt17coe055ly; factor de resíduo 0.0500508

## Recursos

**mt37tof050re** m Tubo multicamada de polipropileno copolímero random resistente à temperatura/polipropileno copolímero random com fibra
Dados técnicos: Custo energético 202.479 MJ; Emissão de CO2 10.053 kg; Código LER 17 02 03; Massa do elemento 2.09 kg; Volume 0.003483 m3

**mt17coe055ly** m Manga isolante de espuma elastomérica
Dados técnicos: Custo energético 20.435 MJ; Emissão de CO2 0.897 kg; Código LER 17 02 03; Massa do elemento 0.2165 kg; Volume 0.000361 m3
Resíduos:
- embalagem: re170203 Plástico. (componente de resíduo); rendimento 0.012 kg; Código LER 17 02 03; Massa do elemento 1 kg; Volume 0.001667 m3
