# Tubagem de distribuição de água, para A.Q.S

- Propriedade do ficheiro: CYPE Ingenieros S.A.
- Formato: FIEBDC-3/2016
- Programa: Generador de precios de la construcción. CYPE Ingenieros, S.A.
- Data: 15/06/2024
- Moeda: EUR
- Custos indirectos: 3 %
- IVA: 23 %

## I Instalações

### IC Aquecimento, arrefecimento, climatização e A.Q.S.

#### ICS Sistemas de condução de água

**ICS012** m Tubagem de distribuição de água, para A.Q.S..
Tubagem de distribuição de A.Q.S. formada por tubo multicamada de polietileno reticulado/alumínio/polietileno (PE-X/Al/PE), de 63 mm de diâmetro exterior e 5,8 mm de espessura, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tmc406g | Ud | Material auxiliar para montagem e fixação das tubagens multicamada de polietileno reticulado/alumínio/polietileno (PE-X/Al/PE), de 63 mm de diâmetro exterior. (material) | 1 | 1.25 | 1.250 |
| mt37tmc026ge | m | Tubo multicamada de polietileno reticulado/alumínio/polietileno (PE-X/Al/PE), de 63 mm de diâmetro exterior e 5,8 mm de espessura, segundo NP EN ISO 21003-1, com o preço incrementado em 20% relativamente a acessórios e peças especiais. (material) | 1 | 29.98 | 29.980 |
| mt17coe055kx | m | Manga isolante de espuma elastomérica, com um elevado factor de resistência à difusão do vapor de água, de 65 mm de diâmetro interior e 39,5 mm de espessura, à base de borracha sintética flexível, de estrutura celular fechada. (material) | 1 | 36.63 | 36.630 |
| mt17coe110 | l | Cola para manga isolante elastomérica. (material) | 0.045 | 19.01 | 0.855 |
| mo004 | h | Oficial de 1ª instalador de aquecimento. (mão de obra) | 0.11 | 23.31 | 2.564 |
| mo103 | h | Ajudante de instalador de aquecimento. (mão de obra) | 0.11 | 22.09 | 2.430 |
| % | % | Custos directos complementares | 2 % | 73.709 | 1.474 |
|  |  | Custos directos |  |  | 75.183 |

Resíduos:
- colocação: mt37tmc026ge; factor de resíduo 0.0239629
- colocação: mt17coe055kx; factor de resíduo 0.0554402

## Recursos

**mt37tmc026ge** m Tubo multicamada de polietileno reticulado/alumínio/polietileno (PE-X/Al/PE)
Dados técnicos: Custo energético 125.141 MJ; Emissão de CO2 5.763 kg; Código LER 17 02 03; Massa do elemento 0.97 kg; Volume 0.001617 m3

**mt17coe055kx** m Manga isolante de espuma elastomérica
Dados técnicos: Custo energético 17.250 MJ; Emissão de CO2 0.757 kg; Código LER 17 02 03; Massa do elemento 0.184 kg; Volume 0.000307 m3
Resíduos:
- embalagem: re170203 Plástico. (componente de resíduo); rendimento 0.009 kg; Código LER 17 02 03; Massa do elemento 1 kg; Volume 0.001667 m3
