# Tubagem de distribuição de água, para A.Q.S

- Propriedade do ficheiro: CYPE Ingenieros S.A.
- Formato: FIEBDC-3/2016
- Programa: Generador de precios de la construcción. CYPE Ingenieros, S.A.
- Data: 15/06/2024
- Moeda: EUR
- Custos indirectos: 3 %
- IVA: 23 %

## I Instalações

### IC Aquecimento, arrefecimento, climatização e A.Q.S.

#### ICS Sistemas de condução de água

**ICS012** m Tubagem de distribuição de água, para A.Q.S..
Tubagem de distribuição de A.Q.S. formada por tubo de polietileno resistente à temperatura (PE-RT), série 5, com camada intermédia de reforço, de 110 mm de diâmetro exterior e 10 mm de espessura, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tmc415ah | m | Material auxiliar para montagem e fixação das tubagens de polietileno resistente à temperatura (PE-RT), de 110 mm de diâmetro exterior. (material) | 1 | 2.94 | 2.940 |
| mt37tmc005ahe | m | Tubo de polietileno resistente à temperatura (PE-RT), série 5, com camada intermédia de reforço, de 110 mm de diâmetro exterior e 10 mm de espessura, segundo NP EN ISO 22391-2, com o preço incrementado em 20% relativamente a acessórios e peças especiais. (material) | 1 | 70.56 | 70.560 |
| mt17coe055oB | m | Manga isolante de espuma elastomérica, com um elevado factor de resistência à difusão do vapor de água, de 114 mm de diâmetro interior e 43 mm de espessura, à base de borracha sintética flexível, de estrutura celular fechada. (material) | 1 | 74.68 | 74.680 |
| mt17coe110 | l | Cola para manga isolante elastomérica. (material) | 0.175 | 19.01 | 3.327 |
| mo004 | h | Oficial de 1ª instalador de aquecimento. (mão de obra) | 0.11 | 23.31 | 2.564 |
| mo103 | h | Ajudante de instalador de aquecimento. (mão de obra) | 0.11 | 22.09 | 2.430 |
| % | % | Custos directos complementares | 2 % | 156.501 | 3.130 |
|  |  | Custos directos |  |  | 159.631 |

Resíduos:
- colocação: mt37tmc005ahe; factor de resíduo 0.0178218
- colocação: mt17coe055oB; factor de resíduo 0.0399969

## Recursos

**mt37tmc005ahe** m Tubo de polietileno resistente à temperatura (PE-RT)
Dados técnicos: Custo energético 213.136 MJ; Emissão de CO2 10.582 kg; Código LER 17 02 03; Massa do elemento 2.2 kg; Volume 0.003667 m3

**mt17coe055oB** m Manga isolante de espuma elastomérica
Dados técnicos: Custo energético 30.213 MJ; Emissão de CO2 1.327 kg; Código LER 17 02 03; Massa do elemento 0.3203 kg; Volume 0.000534 m3
Resíduos:
- embalagem: re170203 Plástico. (componente de resíduo); rendimento 0.018 kg; Código LER 17 02 03; Massa do elemento 1 kg; Volume 0.001667 m3
