# Tubagem de distribuição de água, para A.Q.S

- Propriedade do ficheiro: CYPE Ingenieros S.A.
- Formato: FIEBDC-3/2016
- Programa: Generador de precios de la construcción. CYPE Ingenieros, S.A.
- Data: 15/06/2024
- Moeda: EUR
- Custos indirectos: 3 %
- IVA: 23 %

## I Instalações

### IC Aquecimento, arrefecimento, climatização e A.Q.S.

#### ICS Sistemas de condução de água

**ICS012** m Tubagem de distribuição de água, para A.Q.S..
Tubagem de distribuição de A.Q.S. formada por tubo de polietileno reticulado (PE-Xa), série 5, de 40 mm de diâmetro exterior, PN=6 atm e 3,7 mm de espessura, fornecido em rolos, colocado superficialmente no interior do edifício, com isolamento através de manga isolante flexível de espuma elastomérica recoberta com chapa de alumínio. Inclusive material auxiliar para montagem e fixação, acessórios e peças especiais.
Inclui: Marcação. Colocação e fixação de tubagens, acessórios e peças especiais. Colocação do isolamento. Aplicação do revestimento superficial do isolamento. Realização de ensaios.
Critério de medição de projecto: Comprimento medido segundo documentação gráfica de Projecto.
Critério de medição de obra: Medir-se-á o comprimento realmente executado segundo especificações de Projecto.

| Código | Un | Descrição | Rendimento | Preço | Importância |
|---|---|---|---|---|---|
| mt37tpu400e | Ud | Material auxiliar para montagem e fixação das tubagens de polietileno reticulado (PE-Xa), série 5, de 40 mm de diâmetro exterior. (material) | 1 | 0.71 | 0.710 |
| mt37tpu010ue | m | Tubo de polietileno reticulado (PE-Xa), série 5, de 40 mm de diâmetro exterior, PN=6 atm e 3,7 mm de espessura, fornecido em rolos, segundo NP EN ISO 15875-2, com o preço incrementado em 20% relativamente a acessórios e peças especiais. (material) | 1 | 16.31 | 16.310 |
| mt17coe055gt | m | Manga isolante de espuma elastomérica, com um elevado factor de resistência à difusão do vapor de água, de 43,5 mm de diâmetro interior e 36,5 mm de espessura, à base de borracha sintética flexível, de estrutura celular fechada. (material) | 1 | 26.07 | 26.070 |
| mt17coe110 | l | Cola para manga isolante elastomérica. (material) | 0.067 | 19.01 | 1.274 |
| mt17coe150 | m² | Chapa de alumínio de 0,6 mm de espessura, colocada, bordeada, sobreposta e rebitada, para recobrimento de tubagens previamente isoladas. (material) | 0.48 | 43.26 | 20.765 |
| mo004 | h | Oficial de 1ª instalador de aquecimento. (mão de obra) | 0.141 | 23.31 | 3.287 |
| mo103 | h | Ajudante de instalador de aquecimento. (mão de obra) | 0.141 | 22.09 | 3.115 |
| % | % | Custos directos complementares | 2 % | 71.531 | 1.431 |
|  |  | Custos directos |  |  | 72.962 |

Resíduos:
- colocação: mt37tpu010ue; factor de resíduo 0.0260299
- colocação: mt17coe055gt; factor de resíduo 0.0597256
- colocação: mt17coe150; factor de resíduo 0.024

## Recursos

**mt37tpu010ue** m Tubo de polietileno reticulado (PE-Xa)
Dados técnicos: Custo energético 38.849 MJ; Emissão de CO2 1.929 kg; Código LER 17 02 03; Massa do elemento 0.401 kg; Volume 0.000668 m3

**mt17coe055gt** m Manga isolante de espuma elastomérica
Dados técnicos: Custo energético 11.673 MJ; Emissão de CO2 0.513 kg; Código LER 17 02 03; Massa do elemento 0.1239 kg; Volume 0.000207 m3
Resíduos:
- embalagem: re170203 Plástico. (componente de resíduo); rendimento 0.007 kg; Código LER 17 02 03; Massa do elemento 1 kg; Volume 0.001667 m3

**mt17coe150** m² Chapa de alumínio de 0,6 mm de espessura
Dados técnicos: Custo energético 183.490 MJ; Emissão de CO2 13.455 kg; Código LER 17 04 02; Massa do elemento 1.62 kg; Volume 0.00108 m3
Resíduos:
- embalagem: re170203 Plástico; rendimento 0.022 kg
