# Tubagem de distribuição de água, para A.Q.S

- Propriedade do ficheiro: CYPE Ingenieros S.A.
- Formato: FIEBDC-3/2016
- Programa: Generador de precios de la construcción. CYPE Ingenieros, S.A.
- Data: 15/06/2024
- Moeda: EUR
- Custos indirectos: 3 %
- IVA: 23 %

## I Instalações

### IC Aquecimento, arrefecimento, climatização e A.Q.S.

#### ICS Sistemas de condução de água

**ICS012** m Tubagem de distribuição de água, para A.Q.S..
Tubagem de distribuição de A.Q.S. formada por tubo de polibutileno (PB) com barreira de oxigénio (EVOH), série 4, de 15 mm de diâmetro exterior e 1,7 mm de espessura, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tps420a | Ud | Material auxiliar para montagem e fixação das tubagens de polibutileno (PB) com barreira de oxigénio (EVOH), de 15 mm de diâmetro exterior. (material) | 1 | 0.13 | 0.130 |
| mt37tps020ae | m | Tubo de polibutileno (PB) com barreira de oxigénio (EVOH), série 4, de 15 mm de diâmetro exterior e 1,7 mm de espessura, segundo EN ISO 15876-2, com o preço incrementado em 20% relativamente a acessórios e peças especiais. (material) | 1 | 3.22 | 3.220 |
| mt17coe055cq | m | Manga isolante de espuma elastomérica, com um elevado factor de resistência à difusão do vapor de água, de 19 mm de diâmetro interior e 32 mm de espessura, à base de borracha sintética flexível, de estrutura celular fechada. (material) | 1 | 14.35 | 14.350 |
| mt17coe110 | l | Cola para manga isolante elastomérica. (material) | 0.025 | 19.01 | 0.475 |
| mo004 | h | Oficial de 1ª instalador de aquecimento. (mão de obra) | 0.11 | 23.31 | 2.564 |
| mo103 | h | Ajudante de instalador de aquecimento. (mão de obra) | 0.11 | 22.09 | 2.430 |
| % | % | Custos directos complementares | 2 % | 23.169 | 0.463 |
|  |  | Custos directos |  |  | 23.632 |

Resíduos:
- colocação: mt37tps020ae; factor de resíduo 0.0275
- colocação: mt17coe055cq; factor de resíduo 0.0644805

## Recursos

**mt37tps020ae** m Tubo de polibutileno (PB) com barreira de oxigénio (EVOH)
Dados técnicos: Custo energético 6.782 MJ; Emissão de CO2 0.337 kg; Código LER 17 02 03; Massa do elemento 0.07 kg; Volume 0.000117 m3

**mt17coe055cq** m Manga isolante de espuma elastomérica
Dados técnicos: Custo energético 5.875 MJ; Emissão de CO2 0.258 kg; Código LER 17 02 03; Massa do elemento 0.0616 kg; Volume 0.000103 m3
Resíduos:
- embalagem: re170203 Plástico. (componente de resíduo); rendimento 0.004 kg; Código LER 17 02 03; Massa do elemento 1 kg; Volume 0.001667 m3
