# Tubagem de distribuição de água, para A.Q.S

- Propriedade do ficheiro: CYPE Ingenieros S.A.
- Formato: FIEBDC-3/2016
- Programa: Generador de precios de la construcción. CYPE Ingenieros, S.A.
- Data: 15/06/2024
- Moeda: EUR
- Custos indirectos: 3 %
- IVA: 23 %

## I Instalações

### IC Aquecimento, arrefecimento, climatização e A.Q.S.

#### ICS Sistemas de condução de água

**ICS012** m Tubagem de distribuição de água, para A.Q.S..
Tubagem de distribuição de A.Q.S. formada por tubo de cobre rígido com parede de 2 mm de espessura e 85/89 mm de diâmetro, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tca400k | Ud | Material auxiliar para montagem e fixação das tubagens de cobre rígido, de 85/89 mm de diâmetro. (material) | 1 | 3.01 | 3.010 |
| mt37tca010ke | m | Tubo de cobre rígido com parede de 2 mm de espessura e 85/89 mm de diâmetro, segundo NP EN 1057, com o preço incrementado em 20% relativamente a acessórios e peças especiais. (material) | 1 | 72.12 | 72.120 |
| mt17coe055mz | m | Manga isolante de espuma elastomérica, com um elevado factor de resistência à difusão do vapor de água, de 89 mm de diâmetro interior e 41,5 mm de espessura, à base de borracha sintética flexível, de estrutura celular fechada. (material) | 1 | 56.1 | 56.100 |
| mt17coe110 | l | Cola para manga isolante elastomérica. (material) | 0.137 | 19.01 | 2.604 |
| mo004 | h | Oficial de 1ª instalador de aquecimento. (mão de obra) | 0.31 | 23.31 | 7.226 |
| mo103 | h | Ajudante de instalador de aquecimento. (mão de obra) | 0.31 | 22.09 | 6.848 |
| % | % | Custos directos complementares | 2 % | 147.908 | 2.958 |
|  |  | Custos directos |  |  | 150.866 |

Resíduos:
- colocação: mt37tca010ke; factor de resíduo 0.022
- colocação: mt17coe055mz; factor de resíduo 0.0475359

## Recursos

**mt37tca010ke** m Tubo de cobre rígido com parede de 2 mm de espessura e 85/89 mm de diâmetro
Dados técnicos: Custo energético 179.140 MJ; Emissão de CO2 3.451 kg; Código LER 17 04 01; Massa do elemento 4.86 kg; Volume 0.00324 m3

**mt17coe055mz** m Manga isolante de espuma elastomérica
Dados técnicos: Custo energético 23.586 MJ; Emissão de CO2 1.036 kg; Código LER 17 02 03; Massa do elemento 0.2504 kg; Volume 0.000417 m3
Resíduos:
- embalagem: re170203 Plástico. (componente de resíduo); rendimento 0.014 kg; Código LER 17 02 03; Massa do elemento 1 kg; Volume 0.001667 m3
