# Tubagem de distribuição de água, para A.Q.S

- Propriedade do ficheiro: CYPE Ingenieros S.A.
- Formato: FIEBDC-3/2016
- Programa: Generador de precios de la construcción. CYPE Ingenieros, S.A.
- Data: 15/06/2024
- Moeda: EUR
- Custos indirectos: 3 %
- IVA: 23 %

## I Instalações

### IC Aquecimento, arrefecimento, climatização e A.Q.S.

#### ICS Sistemas de condução de água

**ICS012** m Tubagem de distribuição de água, para A.Q.S..
Tubagem de distribuição de A.Q.S. formada por tubo de cobre rígido com parede de 1 mm de espessura e 40/42 mm de diâmetro, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tca400g | Ud | Material auxiliar para montagem e fixação das tubagens de cobre rígido, de 40/42 mm de diâmetro. (material) | 1 | 0.79 | 0.790 |
| mt37tca010ge | m | Tubo de cobre rígido com parede de 1 mm de espessura e 40/42 mm de diâmetro, segundo NP EN 1057, com o preço incrementado em 20% relativamente a acessórios e peças especiais. (material) | 1 | 18.88 | 18.880 |
| mt17coe055gt | m | Manga isolante de espuma elastomérica, com um elevado factor de resistência à difusão do vapor de água, de 43,5 mm de diâmetro interior e 36,5 mm de espessura, à base de borracha sintética flexível, de estrutura celular fechada. (material) | 1 | 26.07 | 26.070 |
| mt17coe110 | l | Cola para manga isolante elastomérica. (material) | 0.067 | 19.01 | 1.274 |
| mo004 | h | Oficial de 1ª instalador de aquecimento. (mão de obra) | 0.28 | 23.31 | 6.527 |
| mo103 | h | Ajudante de instalador de aquecimento. (mão de obra) | 0.28 | 22.09 | 6.185 |
| % | % | Custos directos complementares | 2 % | 59.726 | 1.195 |
|  |  | Custos directos |  |  | 60.921 |

Resíduos:
- colocação: mt37tca010ge; factor de resíduo 0.0317518
- colocação: mt17coe055gt; factor de resíduo 0.0597256

## Recursos

**mt37tca010ge** m Tubo de cobre rígido com parede de 1 mm de espessura e 40/42 mm de diâmetro
Dados técnicos: Custo energético 62.662 MJ; Emissão de CO2 1.207 kg; Código LER 17 04 01; Massa do elemento 1.7 kg; Volume 0.001133 m3

**mt17coe055gt** m Manga isolante de espuma elastomérica
Dados técnicos: Custo energético 11.673 MJ; Emissão de CO2 0.513 kg; Código LER 17 02 03; Massa do elemento 0.1239 kg; Volume 0.000207 m3
Resíduos:
- embalagem: re170203 Plástico. (componente de resíduo); rendimento 0.007 kg; Código LER 17 02 03; Massa do elemento 1 kg; Volume 0.001667 m3
