# Tubagem de distribuição de água, para A.Q.S

- Propriedade do ficheiro: CYPE Ingenieros S.A.
- Formato: FIEBDC-3/2016
- Programa: Generador de precios de la construcción. CYPE Ingenieros, S.A.
- Data: 15/06/2024
- Moeda: EUR
- Custos indirectos: 3 %
- IVA: 23 %

## I Instalações

### IC Aquecimento, arrefecimento, climatização e A.Q.S.

#### ICS Sistemas de condução de água

**ICS012** m Tubagem de distribuição de água, para A.Q.S..
Tubagem de distribuição de A.Q.S. formada por tubo de cobre rígido com parede de 1,5 mm de espessura e 51/54 mm de diâmetro, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tca400h | Ud | Material auxiliar para montagem e fixação das tubagens de cobre rígido, de 51/54 mm de diâmetro. (material) | 1 | 1.19 | 1.190 |
| mt37tca010he | m | Tubo de cobre rígido com parede de 1,5 mm de espessura e 51/54 mm de diâmetro, segundo NP EN 1057, com o preço incrementado em 20% relativamente a acessórios e peças especiais. (material) | 1 | 28.67 | 28.670 |
| mt17coe055iv | m | Manga isolante de espuma elastomérica, com um elevado factor de resistência à difusão do vapor de água, de 55 mm de diâmetro interior e 38 mm de espessura, à base de borracha sintética flexível, de estrutura celular fechada. (material) | 1 | 33.39 | 33.390 |
| mt17coe110 | l | Cola para manga isolante elastomérica. (material) | 0.085 | 19.01 | 1.616 |
| mo004 | h | Oficial de 1ª instalador de aquecimento. (mão de obra) | 0.29 | 23.31 | 6.760 |
| mo103 | h | Ajudante de instalador de aquecimento. (mão de obra) | 0.29 | 22.09 | 6.406 |
| % | % | Custos directos complementares | 2 % | 78.032 | 1.561 |
|  |  | Custos directos |  |  | 79.593 |

Resíduos:
- colocação: mt37tca010he; factor de resíduo 0.0237436
- colocação: mt17coe055iv; factor de resíduo 0.0567529

## Recursos

**mt37tca010he** m Tubo de cobre rígido com parede de 1,5 mm de espessura e 51/54 mm de diâmetro
Dados técnicos: Custo energético 107.263 MJ; Emissão de CO2 2.066 kg; Código LER 17 04 01; Massa do elemento 2.91 kg; Volume 0.00194 m3

**mt17coe055iv** m Manga isolante de espuma elastomérica
Dados técnicos: Custo energético 14.565 MJ; Emissão de CO2 0.640 kg; Código LER 17 02 03; Massa do elemento 0.1546 kg; Volume 0.000258 m3
Resíduos:
- embalagem: re170203 Plástico. (componente de resíduo); rendimento 0.009 kg; Código LER 17 02 03; Massa do elemento 1 kg; Volume 0.001667 m3
