# Ponto de esvaziamento

- Propriedade do ficheiro: CYPE Ingenieros S.A.
- Formato: FIEBDC-3/2016
- Programa: Generador de precios de la construcción. CYPE Ingenieros, S.A.
- Data: 15/06/2024
- Moeda: EUR
- Custos indirectos: 3 %
- IVA: 23 %

## I Instalações

### IC Aquecimento, arrefecimento, climatização e A.Q.S.

#### ICS Sistemas de condução de água

**ICS015** Ud Ponto de esvaziamento.
Ponto de esvaziamento de rede de distribuição de água, para sistema de aquecimento, formado por 2 m de tubo de polietileno reticulado (PE-Xa), com barreira de oxigénio (EVOH), de 40 mm de diâmetro exterior e 3,7 mm de espessura, PN=6 atm, fornecido em rolos, colocado superficialmente e válvula de corte. Inclusive material auxiliar para montagem e fixação, acessórios e peças especiais.
Inclui: Marcação. Colocação e fixação. Realização de ensaios.
Critério de medição de projecto: Número de unidades previstas, segundo documentação gráfica de Projecto.
Critério de medição de obra: Medir-se-á o número de unidades realmente executadas segundo especificações de Projecto.

| Código | Un | Descrição | Rendimento | Preço | Importância |
|---|---|---|---|---|---|
| mt37tpu413e | Ud | Material auxiliar para montagem e fixação das tubagens de polietileno reticulado (PE-Xa) com barreira de oxigénio (EVOH), de 40 mm de diâmetro exterior. (material) | 2 | 0.82 | 1.640 |
| mt37tpu013se | m | Tubo de polietileno reticulado (PE-Xa), com barreira de oxigénio (EVOH), de 40 mm de diâmetro exterior e 3,7 mm de espessura, PN=6 atm, fornecido em rolos, segundo NP EN ISO 15875-2, com o preço incrementado em 20% relativamente a acessórios e peças especiais. (material) | 2 | 18.68 | 37.360 |
| mt37sve010f | Ud | Válvula de esfera de latão niquelado para enroscar de 1 1/2". (material) | 1 | 27.73 | 27.730 |
| mo004 | h | Oficial de 1ª instalador de aquecimento. (mão de obra) | 0.17 | 23.31 | 3.963 |
| mo103 | h | Ajudante de instalador de aquecimento. (mão de obra) | 0.17 | 22.09 | 3.755 |
| % | % | Custos directos complementares | 2 % | 74.448 | 1.489 |
|  |  | Custos directos |  |  | 75.937 |

Resíduos:
- colocação: mt37tpu013se; factor de resíduo 0.0256708

## Recursos

**mt37tpu013se** m Tubo de polietileno reticulado (PE-Xa)
Dados técnicos: Custo energético 38.849 MJ; Emissão de CO2 1.929 kg; Código LER 17 02 03; Massa do elemento 0.401 kg; Volume 0.000668 m3

**mt37sve010f** Ud Válvula de esfera de latão niquelado para enroscar de 1 1/2"
Dados técnicos: Custo energético 1546.199 MJ; Emissão de CO2 103.901 kg
Resíduos:
- embalagem: re150101 Embalagens de papel e cartão. (componente de resíduo); rendimento 0.072 kg; Código LER 15 01 01; Massa do elemento 1 kg; Volume 0.001333 m3
