# Ponto de esvaziamento

- Propriedade do ficheiro: CYPE Ingenieros S.A.
- Formato: FIEBDC-3/2016
- Programa: Generador de precios de la construcción. CYPE Ingenieros, S.A.
- Data: 15/06/2024
- Moeda: EUR
- Custos indirectos: 3 %
- IVA: 23 %

## I Instalações

### IC Aquecimento, arrefecimento, climatização e A.Q.S.

#### ICS Sistemas de condução de água

**ICS015** Ud Ponto de esvaziamento.
Ponto de esvaziamento de rede de distribuição de água, para sistema de climatização, formado por 2 m de tubo de polibutileno (PB) com barreira de oxigénio (EVOH), série 5, de 22 mm de diâmetro exterior e 2 mm de espessura, colocado superficialmente e válvula de corte. Inclusive material auxiliar para montagem e fixação, acessórios e peças especiais.
Inclui: Marcação. Colocação e fixação. Realização de ensaios.
Critério de medição de projecto: Número de unidades previstas, segundo documentação gráfica de Projecto.
Critério de medição de obra: Medir-se-á o número de unidades realmente executadas segundo especificações de Projecto.

| Código | Un | Descrição | Rendimento | Preço | Importância |
|---|---|---|---|---|---|
| mt37tps420b | Ud | Material auxiliar para montagem e fixação das tubagens de polibutileno (PB) com barreira de oxigénio (EVOH), de 22 mm de diâmetro exterior. (material) | 2 | 0.23 | 0.460 |
| mt37tps020be | m | Tubo de polibutileno (PB) com barreira de oxigénio (EVOH), série 5, de 22 mm de diâmetro exterior e 2 mm de espessura, segundo EN ISO 15876-2, com o preço incrementado em 20% relativamente a acessórios e peças especiais. (material) | 2 | 5.54 | 11.080 |
| mt37sve010c | Ud | Válvula de esfera de latão niquelado para enroscar de 3/4". (material) | 1 | 7.3 | 7.300 |
| mo004 | h | Oficial de 1ª instalador de aquecimento. (mão de obra) | 0.17 | 23.31 | 3.963 |
| mo103 | h | Ajudante de instalador de aquecimento. (mão de obra) | 0.17 | 22.09 | 3.755 |
| % | % | Custos directos complementares | 2 % | 26.558 | 0.531 |
|  |  | Custos directos |  |  | 27.089 |

Resíduos:
- colocação: mt37tps020be; factor de resíduo 0.0275

## Recursos

**mt37tps020be** m Tubo de polibutileno (PB) com barreira de oxigénio (EVOH)
Dados técnicos: Custo energético 11.626 MJ; Emissão de CO2 0.577 kg; Código LER 17 02 03; Massa do elemento 0.12 kg; Volume 0.0002 m3

**mt37sve010c** Ud Válvula de esfera de latão niquelado para enroscar de 3/4"
Dados técnicos: Custo energético 720.409 MJ; Emissão de CO2 48.441 kg
Resíduos:
- embalagem: re150101 Embalagens de papel e cartão. (componente de resíduo); rendimento 0.072 kg; Código LER 15 01 01; Massa do elemento 1 kg; Volume 0.001333 m3
