# Bomba de circulação

- Propriedade do ficheiro: CYPE Ingenieros S.A.
- Formato: FIEBDC-3/2016
- Programa: Generador de precios de la construcción. CYPE Ingenieros, S.A.
- Data: 15/06/2024
- Moeda: EUR
- Custos indirectos: 3 %
- IVA: 23 %

## I Instalações

### IC Aquecimento, arrefecimento, climatização e A.Q.S.

#### ICS Sistemas de condução de água

**ICS019** Ud Bomba de circulação.
Electrobomba centrífuga, de ferro fundido, de três velocidades, com uma potência de 0,071 kW, impulsor de tecnopolímero, eixo motor de aço cromado, bocas macho roscadas de 1 1/2", isolamento classe H, para alimentação monofásica a 230 V. Inclusive ponte de manómetros formado por manómetro, válvulas de esfera e tubagem de cobre; elementos de montagem; caixa de ligações eléctricas com condensador e acessórios necessários para o seu correcto funcionamento.
Inclui: Marcação. Colocação da bomba de circulação. Ligação à rede de distribuição. Verificação do seu correcto funcionamento.
Critério de medição de projecto: Número de unidades previstas, segundo documentação gráfica de Projecto.
Critério de medição de obra: Medir-se-á o número de unidades realmente executadas segundo especificações de Projecto.

| Código | Un | Descrição | Rendimento | Preço | Importância |
|---|---|---|---|---|---|
| mt37bce005c | Ud | Electrobomba centrífuga, de ferro fundido, de três velocidades, com uma potência de 0,071 kW, impulsor de tecnopolímero, eixo motor de aço cromado, bocas macho roscadas de 1 1/2", isolamento classe H, para alimentação monofásica a 230 V. (material) | 1 | 147.44 | 147.440 |
| mt37sve010f | Ud | Válvula de esfera de latão niquelado para enroscar de 1 1/2". (material) | 2 | 27.73 | 55.460 |
| mt37www060g | Ud | Filtro de retenção de resíduos de latão, com peneiro de aço inoxidável com perfurações de 0,5 mm de diâmetro, com rosca de 1 1/2", para uma pressão máxima de funcionamento de 16 bar e uma temperatura máxima de 110°C. (material) | 1 | 24.23 | 24.230 |
| mt37svr010e | Ud | Válvula de retenção de latão para enroscar de 1 1/2". (material) | 1 | 17.87 | 17.870 |
| mt37www050f | Ud | União anti-vibração, de borracha, com rosca de 1 1/2", para uma pressão máxima de funcionamento de 10 bar. (material) | 2 | 44.65 | 89.300 |
| mt42www040 | Ud | Manómetro com banho de glicerina e diâmetro de esfera de 100 mm, com tomada vertical, para montagem roscado de 1/2", escala de pressão de 0 a 5 bar. (material) | 1 | 43.29 | 43.290 |
| mt37sve010b | Ud | Válvula de esfera de latão niquelado para enroscar de 1/2". (material) | 2 | 4.95 | 9.900 |
| mt37tca010ba | m | Tubo de cobre rígido com parede de 1 mm de espessura e 13/15 mm de diâmetro, segundo NP EN 1057. (material) | 0.35 | 4.82 | 1.687 |
| mt35tpt010ke | m | Tubo rígido de PVC VD-F de 16 mm de diâmetro exterior e 1,3 mm de espessura. Resistência à compressão 1250 N, resistência ao impacto 6 joules, temperatura de trabalho -25°C até 90°C, classificação 4442, segundo NP EN 61386-1 e NP EN 61386-21, com o preço incrementado em 20% relativamente a acessórios e peças especiais. (material) | 3 | 1.78 | 5.340 |
| mt35cep010ab | m | Cabo unipolar H07V-U, sendo a sua tensão atribuída de 450/750 V, reacção ao fogo classe Eca segundo NP EN 50575, com condutor unifilar de cobre classe 1 de 2,5 mm² de secção, com isolamento de PVC. Segundo NP 2356-3. (material) | 9 | 0.12 | 1.080 |
| mo005 | h | Oficial de 1ª instalador de ar condicionado. (mão de obra) | 3 | 23.31 | 69.930 |
| mo104 | h | Ajudante de instalador de ar condicionado. (mão de obra) | 3 | 22.09 | 66.270 |
| % | % | Custos directos complementares | 2 % | 531.797 | 10.636 |
|  |  | Custos directos |  |  | 542.433 |

Resíduos:
- colocação: mt37tca010ba Tubo de cobre rígido com parede de 1 mm de espessura e 13/15 mm de diâmetro, segundo NP EN 1057; factor de resíduo 0.0432487
- colocação: mt35tpt010ke; factor de resíduo 0.0275
- colocação: mt35cep010ab; factor de resíduo 0.0165143

## Recursos

**mt37bce005c** Ud Electrobomba centrífuga
Dados técnicos: Custo energético 236.711 MJ; Emissão de CO2 14.200 kg
Resíduos:
- embalagem: re150101 Embalagens de papel e cartão. (componente de resíduo); rendimento 1.575 kg; Código LER 15 01 01; Massa do elemento 1 kg; Volume 0.001333 m3

**mt37sve010f** Ud Válvula de esfera de latão niquelado para enroscar de 1 1/2"
Dados técnicos: Custo energético 1546.199 MJ; Emissão de CO2 103.901 kg
Resíduos:
- embalagem: re150101 Embalagens de papel e cartão; rendimento 0.072 kg

**mt37www060g** Ud Filtro de retenção de resíduos de latão
Dados técnicos: Custo energético 1001.562 MJ; Emissão de CO2 70.973 kg
Resíduos:
- embalagem: re150101 Embalagens de papel e cartão; rendimento 0.072 kg

**mt37svr010e** Ud Válvula de retenção de latão para enroscar de 1 1/2"
Dados técnicos: Custo energético 1193.042 MJ; Emissão de CO2 80.183 kg
Resíduos:
- embalagem: re150101 Embalagens de papel e cartão; rendimento 0.072 kg

**mt37www050f** Ud União anti-vibração, de borracha, com rosca de 1 1/2", para uma pressão máxima de funcionamento de 10 bar
Dados técnicos: Custo energético 218.117 MJ; Emissão de CO2 19.384 kg
Resíduos:
- embalagem: re150101 Embalagens de papel e cartão; rendimento 0.072 kg

**mt37sve010b** Ud Válvula de esfera de latão niquelado para enroscar de 1/2"
Dados técnicos: Custo energético 509.569 MJ; Emissão de CO2 34.281 kg
Resíduos:
- embalagem: re150101 Embalagens de papel e cartão; rendimento 0.072 kg

**mt37tca010ba** m Tubo de cobre rígido com parede de 1 mm de espessura e 13/15 mm de diâmetro, segundo NP EN 1057
Dados técnicos: Custo energético 14.375 MJ; Emissão de CO2 0.277 kg; Código LER 17 04 01; Massa do elemento 0.39 kg; Volume 0.00026 m3

**mt35tpt010ke** m Tubo rígido de PVC VD-F de 16 mm de diâmetro exterior e 1,3 mm de espessura. Resistência à compressão 1250 N
Dados técnicos: Custo energético 7.750 MJ; Emissão de CO2 0.385 kg; Código LER 17 02 03; Massa do elemento 0.08 kg; Volume 0.000133 m3

**mt35cep010ab** m Cabo unipolar H07V-U
Dados técnicos: Custo energético 1.325 MJ; Emissão de CO2 0.080 kg; Código LER 17 04 11; Massa do elemento 0.035 kg; Volume 0.000023 m3
Resíduos:
- embalagem: re150101 Embalagens de papel e cartão; rendimento 0.065 kg
