# Colector pré-fabricado de distribuição de água para uso doméstico

- Propriedade do ficheiro: CYPE Ingenieros S.A.
- Formato: FIEBDC-3/2016
- Programa: Generador de precios de la construcción. CYPE Ingenieros, S.A.
- Data: 15/06/2024
- Moeda: EUR
- Custos indirectos: 3 %
- IVA: 23 %

## I Instalações

### IC Aquecimento, arrefecimento, climatização e A.Q.S.

#### ICS Sistemas de condução de água

**ICS025** Ud Colector pré-fabricado de distribuição de água para uso doméstico.
Colector de plástico (PPSU), com cinco derivações, com tampão.
Inclui: Marcação. Montagem das válvulas de corte. Colocação e fixação do colector. Ligação à rede de distribuição. Verificação do seu correcto funcionamento.
Critério de medição de projecto: Número de unidades previstas, segundo documentação gráfica de Projecto.
Critério de medição de obra: Medir-se-á o número de unidades realmente executadas segundo especificações de Projecto.

| Código | Un | Descrição | Rendimento | Preço | Importância |
|---|---|---|---|---|---|
| mt38tmc520d | Ud | Colector de plástico (PPSU), com cinco derivações, com tampão. (material) | 1 | 16.02 | 16.020 |
| mt38www012 | Ud | Material auxiliar para instalações de aquecimento e A.Q.S. (material) | 1 | 2.1 | 2.100 |
| mo004 | h | Oficial de 1ª instalador de aquecimento. (mão de obra) | 0.23 | 23.31 | 5.361 |
| mo103 | h | Ajudante de instalador de aquecimento. (mão de obra) | 0.23 | 22.09 | 5.081 |
| % | % | Custos directos complementares | 2 % | 28.562 | 0.571 |
|  |  | Custos directos |  |  | 29.133 |

Resíduos:
- colocação: mt38tmc520d Colector de plástico (PPSU), com cinco derivações, com tampão; factor de resíduo 0.026234

## Recursos

**mt38tmc520d** Ud Colector de plástico (PPSU), com cinco derivações, com tampão
Dados técnicos: Custo energético 22.786 MJ; Emissão de CO2 1.161 kg; Código LER 17 02 03; Massa do elemento 0.235 kg; Volume 0.000392 m3
Resíduos:
- embalagem: re150101 Embalagens de papel e cartão. (componente de resíduo); rendimento 0.036 kg; Código LER 15 01 01; Massa do elemento 1 kg; Volume 0.001333 m3
