# Quadro de colunas

- Propriedade do ficheiro: CYPE Ingenieros S.A.
- Formato: FIEBDC-3/2016
- Programa: Generador de precios de la construcción. CYPE Ingenieros, S.A.
- Data: 20/05/2024
- Moeda: EUR
- Custos indirectos: 3 %
- IVA: 23 %

## I Instalações

### IE Eléctricas

#### IEC Caixas gerais de protecção

**IEC030** Ud Quadro de colunas.
Quadro de colunas GC+BBD+4PC (250 A) da instalação colectiva, de chapa electrozincada e com graus de protecção IP41 e IK07, com 8 saídas, 7 delas equipadas. Formado por 1 caixa de corte geral GC equipada com um interruptor de 250, 1 caixa de barramento BBD totalmente equipada e 4 caixas de protecção de saídas PC, equipadas com fusíveis tipo gG (Saída 1: 3 bases porta-fusível e 3 fusíveis de facas de tamanho 00 de 16 A; Saída 2: 3 bases porta-fusível e 3 fusíveis de facas de tamanho 00 de 16 A; Saída 3: 3 bases porta-fusível e 3 fusíveis de facas de tamanho 00 de 16 A; Saída 4: 3 bases porta-fusível e 3 fusíveis de facas de tamanho 00 de 16 A; Saída 5: 3 bases porta-fusível e 3 fusíveis de facas de tamanho 00 de 16 A; Saída 6: 3 bases porta-fusível e 3 fusíveis de facas de tamanho 00 de 16 A; Saída 7: 3 bases porta-fusível e 3 fusíveis de facas de tamanho 00 de 16 A). Totalmente montado, ligado e testado.
Inclui: Marcação. Colocação e fixação das caixas. Colocação de fusíveis e acessórios. Ligação.
Critério de medição de projecto: Número de unidades previstas, segundo documentação gráfica de Projecto.
Critério de medição de obra: Medir-se-á o número de unidades realmente executadas segundo especificações de Projecto.

| Código | Un | Descrição | Rendimento | Preço | Importância |
|---|---|---|---|---|---|
| mt35icp010o | Ud | Quadro de colunas GC+BBD+4PC (250A) com 8 saídas, de chapa electrozincada, com resistência à propagação da chama e com graus de protecção IP41 e IK07, segundo NP EN 60439-1. Formado por 1 caixa de corte geral GC, 1 caixa de barramento BBD totalmente equipada e 4 caixas de protecção de saídas PC. (material) | 1 | 790 | 790.000 |
| mt35icp020e | Ud | Interruptor tetrapolar (4P), de 250 A. (material) | 1 | 139.95 | 139.950 |
| mt35icp110a | Ud | Base porta fusíveis de 1 polo para fusível de facas de tamanho 00. Segundo IEC 60269-1 e IEC 60269-2. (material) | 21 | 21.55 | 452.550 |
| mt35icp080a | Ud | Fusível de facas tipo gG de tamanho 00, de 16 A de intensidade nominal, sendo a sua tensão atribuída de 500 V, com 120 kA de poder de corte, com indicador de fusão. Segundo IEC 60269-1 e IEC 60269-2. (material) | 21 | 12.49 | 262.290 |
| mt35www010 | Ud | Material auxiliar para instalações eléctricas. (material) | 1.6 | 1.48 | 2.368 |
| mo020 | h | Oficial de 1ª construção. (mão de obra) | 0.3 | 22.68 | 6.804 |
| mo113 | h | Operário não qualificado construção. (mão de obra) | 0.3 | 21.45 | 6.435 |
| mo003 | h | Oficial de 1ª electricista. (mão de obra) | 0.7 | 23.31 | 16.317 |
| mo102 | h | Ajudante de electricista. (mão de obra) | 0.7 | 22.09 | 15.463 |
| % | % | Custos directos complementares | 2 % | 1692.177 | 33.844 |
|  |  | Custos directos |  |  | 1726.021 |

## Recursos

**mt35icp010o** Ud Quadro de colunas GC+BBD+4PC (250A) com 8 saídas
Dados técnicos: Custo energético 337.018 MJ; Emissão de CO2 15.558 kg
Resíduos:
- embalagem: re150101 Embalagens de papel e cartão. (componente de resíduo); rendimento 1.867 kg; Código LER 15 01 01; Massa do elemento 1 kg; Volume 0.001333 m3

**mt35icp020e** Ud Interruptor tetrapolar (4P), de 250 A
Dados técnicos: Custo energético 46.982 MJ; Emissão de CO2 2.502 kg
Resíduos:
- embalagem: re150101 Embalagens de papel e cartão; rendimento 0.037 kg

**mt35icp110a** Ud Base porta fusíveis de 1 polo para fusível de facas de tamanho 00. Segundo IEC 60269-1 e IEC 60269-2
Dados técnicos: Custo energético 0.018 MJ; Emissão de CO2 0.028 kg
Resíduos:
- embalagem: re150101 Embalagens de papel e cartão; rendimento 0.033 kg

**mt35icp080a** Ud Fusível de facas tipo gG de tamanho 00
Dados técnicos: Custo energético 0.017 MJ; Emissão de CO2 0.027 kg
Resíduos:
- embalagem: re150101 Embalagens de papel e cartão; rendimento 0.032 kg
