# Cabo eléctrico de 0,6/1 kV de tensão nominal

- Propriedade do ficheiro: CYPE Ingenieros S.A.
- Formato: FIEBDC-3/2016
- Programa: Generador de precios de la construcción. CYPE Ingenieros, S.A.
- Data: 15/06/2024
- Moeda: EUR
- Custos indirectos: 3 %
- IVA: 23 %

## I Instalações

### IE Eléctricas

#### IEH Cabos

**IEH012** m Cabo eléctrico de 0,6/1 kV de tensão nominal.
Cabo unipolar RZ1-K (AS), sendo a sua tensão atribuída de 0,6/1 kV, reacção ao fogo classe Cca-s1b,d1,a1, com condutor de cobre classe 5 (-K) de 10 mm² de secção, com isolamento de polietileno reticulado (R) e bainha de composto termoplástico à base de poliolefina livre de halogéneos com baixa emissão de fumos e gases corrosivos (Z1). Inclusive acessórios e elementos de fixação.
Inclui: Colocação do cabo. Ligação. Verificação do seu correcto funcionamento.
Critério de medição de projecto: Comprimento medido segundo documentação gráfica de Projecto.
Critério de medição de obra: Medir-se-á o comprimento realmente executado segundo especificações de Projecto.

| Código | Un | Descrição | Rendimento | Preço | Importância |
|---|---|---|---|---|---|
| mt35cun010f1 | m | Cabo unipolar RZ1-K (AS), sendo a sua tensão atribuída de 0,6/1 kV, reacção ao fogo classe Cca-s1b,d1,a1 segundo NP EN 50575, com condutor de cobre classe 5 (-K) de 10 mm² de secção, com isolamento de polietileno reticulado (R) e bainha de composto termoplástico à base de poliolefina livre de halogéneos com baixa emissão de fumos e gases corrosivos (Z1). Segundo IEC 60502-1. (material) | 1 | 2.49 | 2.490 |
| mo003 | h | Oficial de 1ª electricista. (mão de obra) | 0.04 | 23.31 | 0.932 |
| mo102 | h | Ajudante de electricista. (mão de obra) | 0.04 | 22.09 | 0.884 |
| % | % | Custos directos complementares | 2 % | 4.306 | 0.086 |
|  |  | Custos directos |  |  | 4.392 |

Resíduos:
- colocação: mt35cun010f1; factor de resíduo 0.0145571

## Recursos

**mt35cun010f1** m Cabo unipolar RZ1-K (AS)
Dados técnicos: Custo energético 15.851 MJ; Emissão de CO2 0.895 kg; Código LER 17 04 11; Massa do elemento 0.14 kg; Volume 0.000093 m3
Resíduos:
- embalagem: re150101 Embalagens de papel e cartão. (componente de resíduo); rendimento 0.07 kg; Código LER 15 01 01; Massa do elemento 1 kg; Volume 0.001333 m3
