# Cabo eléctrico de 0,6/1 kV de tensão nominal

- Propriedade do ficheiro: CYPE Ingenieros S.A.
- Formato: FIEBDC-3/2016
- Programa: Generador de precios de la construcción. CYPE Ingenieros, S.A.
- Data: 15/06/2024
- Moeda: EUR
- Custos indirectos: 3 %
- IVA: 23 %

## I Instalações

### IE Eléctricas

#### IEH Cabos

**IEH012** m Cabo eléctrico de 0,6/1 kV de tensão nominal.
Cabo multipolar LSVAV, sendo a sua tensão nominal de 0,6/1 kV, reacção ao fogo classe Eca, com condutores maciços de alumínio classe 1 de 4x70 mm² de secção, com isolamento de PVC, bainha interior de PVC, armadura de fitas de aço e bainha exterior de PVC. Inclusive acessórios e elementos de fixação.
Inclui: Colocação do cabo. Ligação. Verificação do seu correcto funcionamento.
Critério de medição de projecto: Comprimento medido segundo documentação gráfica de Projecto.
Critério de medição de obra: Medir-se-á o comprimento realmente executado segundo especificações de Projecto.

| Código | Un | Descrição | Rendimento | Preço | Importância |
|---|---|---|---|---|---|
| mt35cep030e | m | Cabo multipolar LSVAV, sendo a sua tensão nominal de 0,6/1 kV, reacção ao fogo classe Eca segundo NP EN 50575, com condutores maciços de alumínio classe 1 de 4x70 mm² de secção, com isolamento de PVC, bainha interior de PVC, armadura de fitas de aço e bainha exterior de PVC. Segundo IEC 60502-1. (material) | 1 | 7.67 | 7.670 |
| mo003 | h | Oficial de 1ª electricista. (mão de obra) | 0.09 | 23.31 | 2.098 |
| mo102 | h | Ajudante de electricista. (mão de obra) | 0.09 | 22.09 | 1.988 |
| % | % | Custos directos complementares | 2 % | 11.756 | 0.235 |
|  |  | Custos directos |  |  | 11.991 |

Resíduos:
- colocação: mt35cep030e; factor de resíduo 0.011

## Recursos

**mt35cep030e** m Cabo multipolar LSVAV
Dados técnicos: Custo energético 179.162 MJ; Emissão de CO2 13.250 kg; Código LER 17 04 11; Massa do elemento 1.6 kg; Volume 0.001067 m3
Resíduos:
- embalagem: re150101 Embalagens de papel e cartão. (componente de resíduo); rendimento 0.078 kg; Código LER 15 01 01; Massa do elemento 1 kg; Volume 0.001333 m3
