# Rede de distribuição interior de serviços comuns

- Propriedade do ficheiro: CYPE Ingenieros S.A.
- Formato: FIEBDC-3/2016
- Programa: Generador de precios de la construcción. CYPE Ingenieros, S.A.
- Data: 23/05/2024
- Moeda: EUR
- Custos indirectos: 3 %
- IVA: 23 %

## I Instalações

### IE Eléctricas

#### IEI Instalações interiores

**IEI030** Ud Rede de distribuição interior de serviços comuns.
Rede eléctrica de distribuição interior de serviços comuns, composta dos seguintes elementos: QUADRO DE SERVIÇOS COMUNS formado por caixa encastrável de material isolantes com porta opaca, para alojamento do aparelho de corte de entrada (ACE) do tipo disjuntor diferencial limitador (não incluído neste preço) e, compartimento independente e precintável e dos seguintes dispositivos: 1 interruptor geral automático (IGA) de corte omnipolar, 3 interruptores diferenciais de 25 A (4P), 5 interruptores diferenciais de 25 A (2P), 2 disjuntores magneto-térmicos de 16 A (4P), 1 disjuntor magneto-térmico de 25 A (4P), 6 disjuntores magneto-térmicos de 16 A (2P), 2 disjuntores magneto-térmicos de 25 A (2P); QUADROS PARCIAIS: quadro parcial de ascensor: 1 disjuntor magneto-térmico de 16 A (4P), 2 disjuntores magneto-térmicos de 16 A (2P); quadro parcial de monta-autos: 1 disjuntor magneto-térmico de 25 A (4P), 2 disjuntores magneto-térmicos de 16 A (2P); CIRCUITOS: 2 circuitos interiores para iluminação de escadas e zonas comuns; 2 circuitos interiores para iluminação de segurança de escadas e zonas comuns; 1 circuito interior para porteiro electrónico ou vídeo-porteiro; 1 circuito interior para tomadas de corrente; 1 linha de alimentação para 1 ascensor ITA-2 com quadro parcial e 3 circuitos interiores: 1 para o ascensor, 1 para iluminação e 1 para tomadas de corrente; 1 linha de alimentação para monta-autos com quadro parcial e 3 circuitos interiores: 1 para monta-autos, 1 para iluminação e 1 para tomadas de corrente; 3 circuitos interiores: 1 para grupo de bombagem, 1 para iluminação e 1 para tomadas de corrente; 1 linha de alimentação para ETI e 1 linha de alimentação para ETS; MECANISMOS: 25 botões de pressão para iluminação de escadas e zonas comuns, 2 interruptores para o ascensor, 2 interruptores para monta-autos, 2 interruptores para grupo de bombagem, 2 tomadas de corrente, 2 tomadas de corrente para o ascensor, 2 tomadas de corrente para monta-autos, 2 tomadas de corrente para grupo de bombagem. Inclusive tubo protector, elementos de fixação das canalizações, caixas de derivação e dispositivos de ligação e quantos acessórios sejam necessários para a sua correcta instalação. Totalmente montada, ligada e testada.
Inclui: Marcação do traçado de condutas. Colocação da caixa para o quadro. Colocação dos quadros parciais. Montagem dos componentes. Colocação e fixação dos tubos. Colocação de caixas de derivação e de encastrar. Colocação e ligação dos cabos. Colocação de mecanismos.
Critério de medição de projecto: Número de unidades previstas, segundo documentação gráfica de Projecto.
Critério de medição de obra: Medir-se-á o número de unidades realmente executadas segundo especificações de Projecto.

| Código | Un | Descrição | Rendimento | Preço | Importância |
|---|---|---|---|---|---|
| mt35cgm040s | Ud | Caixa encastrável com porta opaca, para alojamento do aparelho de corte de entrada (ACE) do tipo disjuntor diferencial limitador em compartimento independente e precintável e dos interruptores de protecção da instalação, 1 fila de 4 módulos (ACE) + 2 filas de 44 módulos. Fabricada em ABS auto-extinguível, com grau de protecção IP40, duplo isolamento (classe II), cor branca RAL 9010. Segundo EN 60670-1. (material) | 1 | 48.49 | 48.490 |
| mt35cgm021abeah | Ud | Interruptor geral automático (IGA), de 4 módulos, tetrapolar (4P), com 6 kA de poder de corte, de 25 A de intensidade nominal, curva C, inclusive acessórios de montagem. Segundo EN 60898-1. (material) | 1 | 78.76 | 78.760 |
| mt35cgm031aa | Ud | Interruptor diferencial instantâneo, 4P/25A/30mA, de 4 módulos, inclusive acessórios de montagem. Segundo EN 61008-1. (material) | 3 | 166.07 | 498.210 |
| mt35cgm029aa | Ud | Interruptor diferencial instantâneo, 2P/25A/30mA, de 2 módulos, inclusive acessórios de montagem. Segundo EN 61008-1. (material) | 5 | 90.99 | 454.950 |
| mt35cgm021bbead | Ud | Disjuntor magneto-térmico, de 4 módulos, tetrapolar (4P), com 6 kA de poder de corte, de 16 A de intensidade nominal, curva C, inclusive acessórios de montagem. Segundo EN 60898-1. (material) | 3 | 78.61 | 235.830 |
| mt35cgm021bbeah | Ud | Disjuntor magneto-térmico, de 4 módulos, tetrapolar (4P), com 6 kA de poder de corte, de 25 A de intensidade nominal, curva C, inclusive acessórios de montagem. Segundo EN 60898-1. (material) | 2 | 78.76 | 157.520 |
| mt35cgm021bbbad | Ud | Disjuntor magneto-térmico, de 2 módulos, bipolar (2P), com 6 kA de poder de corte, de 16 A de intensidade nominal, curva C, inclusive acessórios de montagem. Segundo EN 60898-1. (material) | 10 | 12.66 | 126.600 |
| mt35cgm021bbbah | Ud | Disjuntor magneto-térmico, de 2 módulos, bipolar (2P), com 6 kA de poder de corte, de 25 A de intensidade nominal, curva C, inclusive acessórios de montagem. Segundo EN 60898-1. (material) | 2 | 14.08 | 28.160 |
| mt35cgm050a | Ud | Contador de minutos para temporização da iluminação, 5 A, regulável de 1 a 7 minutos. (material) | 1 | 42.11 | 42.110 |
| mt35cgm041e | Ud | Caixa para alojamento dos interruptores de protecção da instalação, 1 fila de 8 módulos, de ABS auto-extinguível, de cor branca RAL 9010, com porta opaca, grau de protecção IP40 e duplo isolamento (classe II), para colocar na superfície. Segundo EN 60670-1. (material) | 1 | 16.01 | 16.010 |
| mt35cgm041g | Ud | Caixa para alojamento dos interruptores de protecção da instalação, 1 fila de 12 módulos, de ABS auto-extinguível, de cor branca RAL 9010, com porta opaca, grau de protecção IP40 e duplo isolamento (classe II), para colocar na superfície. Segundo EN 60670-1. (material) | 1 | 19.77 | 19.770 |
| mt35tpt010ke | m | Tubo rígido de PVC VD-F de 16 mm de diâmetro exterior e 1,3 mm de espessura. Resistência à compressão 1250 N, resistência ao impacto 6 joules, temperatura de trabalho -25°C até 90°C, classificação 4442, segundo NP EN 61386-1 e NP EN 61386-21, com o preço incrementado em 20% relativamente a acessórios e peças especiais. (material) | 66.917 | 1.78 | 119.112 |
| mt35tpt010le | m | Tubo rígido de PVC VD-F de 20 mm de diâmetro exterior e 1,5 mm de espessura. Resistência à compressão 1250 N, resistência ao impacto 6 joules, temperatura de trabalho -25°C até 90°C, classificação 4442, segundo NP EN 61386-1 e NP EN 61386-21, com o preço incrementado em 20% relativamente a acessórios e peças especiais. (material) | 127.922 | 2.18 | 278.870 |
| mt35tpt010me | m | Tubo rígido de PVC VD-F de 25 mm de diâmetro exterior e 1,5 mm de espessura. Resistência à compressão 1250 N, resistência ao impacto 6 joules, temperatura de trabalho -25°C até 90°C, classificação 4442, segundo NP EN 61386-1 e NP EN 61386-21, com o preço incrementado em 20% relativamente a acessórios e peças especiais. (material) | 48.97 | 2.63 | 128.791 |
| mt35tpt010ne | m | Tubo rígido de PVC VD-F de 32 mm de diâmetro exterior e 1,8 mm de espessura. Resistência à compressão 1250 N, resistência ao impacto 6 joules, temperatura de trabalho -25°C até 90°C, classificação 4442, segundo NP EN 61386-1 e NP EN 61386-21, com o preço incrementado em 20% relativamente a acessórios e peças especiais. (material) | 3.32 | 3.62 | 12.018 |
| mt35tpt010de | m | Tubo rígido de PVC VD-M de 32 mm de diâmetro exterior e 1,8 mm de espessura. Resistência à compressão 750 N, resistência ao impacto 2 joules, temperatura de trabalho -5°C até 60°C, classificação 3321, segundo NP EN 61386-1 e NP EN 61386-21, com o preço incrementado em 20% relativamente a acessórios e peças especiais. (material) | 60.59 | 1.09 | 66.043 |
| mt35aia080aa | m | Tubo curvável, fornecido em rolo, de polietileno de parede dupla (lisa pelo interior e corrugada pelo exterior), de cor laranja, de 40 mm de diâmetro nominal, para canalização enterrada, resistência à compressão 250 N, com grau de protecção IP549 segundo NP EN 60529. Segundo NP EN 61386-1, NP EN 61386-22 e EN 50086-2-4. (material) | 10 | 1.8 | 18.000 |
| mt35cep010aa | m | Cabo unipolar H07V-U, sendo a sua tensão atribuída de 450/750 V, reacção ao fogo classe Eca segundo NP EN 50575, com condutor unifilar de cobre classe 1 de 1,5 mm² de secção, com isolamento de PVC. Segundo NP 2356-3. (material) | 241.868 | 0.08 | 19.349 |
| mt35cep010ab | m | Cabo unipolar H07V-U, sendo a sua tensão atribuída de 450/750 V, reacção ao fogo classe Eca segundo NP EN 50575, com condutor unifilar de cobre classe 1 de 2,5 mm² de secção, com isolamento de PVC. Segundo NP 2356-3. (material) | 462.368 | 0.12 | 55.484 |
| mt35cep010ac | m | Cabo unipolar H07V-U, sendo a sua tensão atribuída de 450/750 V, reacção ao fogo classe Eca segundo NP EN 50575, com condutor unifilar de cobre classe 1 de 4 mm² de secção, com isolamento de PVC. Segundo NP 2356-3. (material) | 282.5 | 0.62 | 175.150 |
| mt35cep010ad | m | Cabo unipolar H07V-U, sendo a sua tensão atribuída de 450/750 V, reacção ao fogo classe Eca segundo NP EN 50575, com condutor unifilar de cobre classe 1 de 6 mm² de secção, com isolamento de PVC. Segundo NP 2356-3. (material) | 219 | 0.9 | 197.100 |
| mt35cep010ae | m | Cabo unipolar H07V-R, sendo a sua tensão atribuída de 450/750 V, reacção ao fogo classe Eca segundo NP EN 50575, com condutor multifilar de cobre classe 2 de 10 mm² de secção, com isolamento de PVC. Segundo NP 2356-3. (material) | 20 | 1.47 | 29.400 |
| mt35caj020a | Ud | Caixa de derivação para encastrar de 105x105 mm, com grau de protecção normal, dispositivos de ligação e tampa amovível. (material) | 3 | 1.79 | 5.370 |
| mt35caj030d | Ud | Caixa de derivação estanque, rectangular, de 105x105x55 mm, com 7 cones e tampa amovível com parafusos de 1/4 de volta, para instalar na superfície. Inclusive dispositivos de ligação e elementos de fixação. (material) | 9 | 3.12 | 28.080 |
| mt35caj010a | Ud | Caixa universal, com ligação pelos 2 lados, para encastrar. (material) | 25 | 0.17 | 4.250 |
| mt33seg503 | Ud | Botão de pressão para escada, com espelho, cor cinzento. (material) | 25 | 7.58 | 189.500 |
| mt33seg501 | Ud | Interruptor bipolar monobloco estanque para instalação saliente (IP55), cor cinzento. (material) | 6 | 13.77 | 82.620 |
| mt33seg504a | Ud | Base de tomada de 16 A 2P+T monobloco estanque, para instalação saliente (IP55), cor cinzento. (material) | 8 | 9.68 | 77.440 |
| mt35www010 | Ud | Material auxiliar para instalações eléctricas. (material) | 8 | 1.48 | 11.840 |
| mo003 | h | Oficial de 1ª electricista. (mão de obra) | 27.152 | 23.31 | 632.913 |
| mo102 | h | Ajudante de electricista. (mão de obra) | 25.892 | 22.09 | 571.954 |
| % | % | Custos directos complementares | 2 % | 4409.694 | 88.194 |
|  |  | Custos directos |  |  | 4497.888 |

Resíduos:
- colocação: mt35tpt010ke; factor de resíduo 0.0275
- colocação: mt35tpt010le; factor de resíduo 0.0275
- colocação: mt35tpt010me; factor de resíduo 0.0275
- colocação: mt35tpt010ne; factor de resíduo 0.0275
- colocação: mt35tpt010de; factor de resíduo 0.0275
- colocação: mt35aia080aa; factor de resíduo 0.0275
- colocação: mt35cep010aa; factor de resíduo 0.0165
- colocação: mt35cep010ab; factor de resíduo 0.0165143
- colocação: mt35cep010ac; factor de resíduo 0.0165
- colocação: mt35cep010ad; factor de resíduo 0.0164923
- colocação: mt35cep010ae; factor de resíduo 0.0158091

## Recursos

**mt35cgm040s** Ud Caixa encastrável com porta opaca
Dados técnicos: Custo energético 361.380 MJ; Emissão de CO2 17.969 kg
Resíduos:
- embalagem: re150101 Embalagens de papel e cartão. (componente de resíduo); rendimento 0.032 kg; Código LER 15 01 01; Massa do elemento 1 kg; Volume 0.001333 m3

**mt35cgm021abeah** Ud Interruptor geral automático (IGA)
Dados técnicos: Custo energético 46.981 MJ; Emissão de CO2 2.500 kg
Resíduos:
- embalagem: re150101 Embalagens de papel e cartão; rendimento 0.035 kg

**mt35cgm031aa** Ud Interruptor diferencial instantâneo, 4P/25A/30mA, de 4 módulos, inclusive acessórios de montagem. Segundo EN 61008-1
Dados técnicos: Custo energético 23.502 MJ; Emissão de CO2 1.268 kg
Resíduos:
- embalagem: re150101 Embalagens de papel e cartão; rendimento 0.038 kg

**mt35cgm029aa** Ud Interruptor diferencial instantâneo, 2P/25A/30mA, de 2 módulos, inclusive acessórios de montagem. Segundo EN 61008-1
Dados técnicos: Custo energético 14.108 MJ; Emissão de CO2 0.771 kg
Resíduos:
- embalagem: re150101 Embalagens de papel e cartão; rendimento 0.035 kg

**mt35cgm021bbead** Ud Disjuntor magneto-térmico
Dados técnicos: Custo energético 46.981 MJ; Emissão de CO2 2.500 kg
Resíduos:
- embalagem: re150101 Embalagens de papel e cartão; rendimento 0.035 kg

**mt35cgm021bbeah** Ud Disjuntor magneto-térmico
Dados técnicos: Custo energético 46.981 MJ; Emissão de CO2 2.500 kg
Resíduos:
- embalagem: re150101 Embalagens de papel e cartão; rendimento 0.035 kg

**mt35cgm021bbbad** Ud Disjuntor magneto-térmico
Dados técnicos: Custo energético 14.106 MJ; Emissão de CO2 0.768 kg
Resíduos:
- embalagem: re150101 Embalagens de papel e cartão; rendimento 0.032 kg

**mt35cgm021bbbah** Ud Disjuntor magneto-térmico
Dados técnicos: Custo energético 14.106 MJ; Emissão de CO2 0.768 kg
Resíduos:
- embalagem: re150101 Embalagens de papel e cartão; rendimento 0.032 kg

**mt35cgm050a** Ud Contador de minutos para temporização da iluminação, 5 A, regulável de 1 a 7 minutos
Dados técnicos: Custo energético 0.018 MJ; Emissão de CO2 0.028 kg
Resíduos:
- embalagem: re150101 Embalagens de papel e cartão; rendimento 0.033 kg

**mt35cgm041e** Ud Caixa para alojamento dos interruptores de protecção da instalação
Dados técnicos: Custo energético 67.832 MJ; Emissão de CO2 3.393 kg
Resíduos:
- embalagem: re150101 Embalagens de papel e cartão; rendimento 0.03 kg

**mt35cgm041g** Ud Caixa para alojamento dos interruptores de protecção da instalação
Dados técnicos: Custo energético 116.272 MJ; Emissão de CO2 5.798 kg
Resíduos:
- embalagem: re150101 Embalagens de papel e cartão; rendimento 0.03 kg

**mt35tpt010ke** m Tubo rígido de PVC VD-F de 16 mm de diâmetro exterior e 1,3 mm de espessura. Resistência à compressão 1250 N
Dados técnicos: Custo energético 7.750 MJ; Emissão de CO2 0.385 kg; Código LER 17 02 03; Massa do elemento 0.08 kg; Volume 0.000133 m3

**mt35tpt010le** m Tubo rígido de PVC VD-F de 20 mm de diâmetro exterior e 1,5 mm de espessura. Resistência à compressão 1250 N
Dados técnicos: Custo energético 12.594 MJ; Emissão de CO2 0.625 kg; Código LER 17 02 03; Massa do elemento 0.13 kg; Volume 0.000217 m3

**mt35tpt010me** m Tubo rígido de PVC VD-F de 25 mm de diâmetro exterior e 1,5 mm de espessura. Resistência à compressão 1250 N
Dados técnicos: Custo energético 17.438 MJ; Emissão de CO2 0.866 kg; Código LER 17 02 03; Massa do elemento 0.18 kg; Volume 0.0003 m3

**mt35tpt010ne** m Tubo rígido de PVC VD-F de 32 mm de diâmetro exterior e 1,8 mm de espessura. Resistência à compressão 1250 N
Dados técnicos: Custo energético 25.189 MJ; Emissão de CO2 1.251 kg; Código LER 17 02 03; Massa do elemento 0.26 kg; Volume 0.000433 m3

**mt35tpt010de** m Tubo rígido de PVC VD-M de 32 mm de diâmetro exterior e 1,8 mm de espessura. Resistência à compressão 750 N
Dados técnicos: Custo energético 25.189 MJ; Emissão de CO2 1.251 kg; Código LER 17 02 03; Massa do elemento 0.26 kg; Volume 0.000433 m3

**mt35aia080aa** m Tubo curvável, fornecido em rolo
Dados técnicos: Custo energético 40.690 MJ; Emissão de CO2 2.020 kg; Código LER 17 02 03; Massa do elemento 0.42 kg; Volume 0.0007 m3

**mt35cep010aa** m Cabo unipolar H07V-U
Dados técnicos: Custo energético 0.772 MJ; Emissão de CO2 0.069 kg; Código LER 17 04 11; Massa do elemento 0.02 kg; Volume 0.000013 m3
Resíduos:
- embalagem: re150101 Embalagens de papel e cartão; rendimento 0.065 kg

**mt35cep010ab** m Cabo unipolar H07V-U
Dados técnicos: Custo energético 1.325 MJ; Emissão de CO2 0.080 kg; Código LER 17 04 11; Massa do elemento 0.035 kg; Volume 0.000023 m3
Resíduos:
- embalagem: re150101 Embalagens de papel e cartão; rendimento 0.065 kg

**mt35cep010ac** m Cabo unipolar H07V-U
Dados técnicos: Custo energético 1.878 MJ; Emissão de CO2 0.091 kg; Código LER 17 04 11; Massa do elemento 0.05 kg; Volume 0.000033 m3
Resíduos:
- embalagem: re150101 Embalagens de papel e cartão; rendimento 0.065 kg

**mt35cep010ad** m Cabo unipolar H07V-U
Dados técnicos: Custo energético 2.431 MJ; Emissão de CO2 0.101 kg; Código LER 17 04 11; Massa do elemento 0.065 kg; Volume 0.000043 m3
Resíduos:
- embalagem: re150101 Embalagens de papel e cartão; rendimento 0.065 kg

**mt35cep010ae** m Cabo unipolar H07V-R
Dados técnicos: Custo energético 4.091 MJ; Emissão de CO2 0.135 kg; Código LER 17 04 11; Massa do elemento 0.11 kg; Volume 0.000073 m3
Resíduos:
- embalagem: re150101 Embalagens de papel e cartão; rendimento 0.067 kg

**mt35caj020a** Ud Caixa de derivação para encastrar de 105x105 mm, com grau de protecção normal, dispositivos de ligação e tampa amovível
Dados técnicos: Custo energético 17.455 MJ; Emissão de CO2 0.891 kg
Resíduos:
- embalagem: re150101 Embalagens de papel e cartão; rendimento 0.03 kg

**mt35caj030d** Ud Caixa de derivação estanque
Dados técnicos: Custo energético 28.111 MJ; Emissão de CO2 1.420 kg
Resíduos:
- embalagem: re150101 Embalagens de papel e cartão; rendimento 0.03 kg

**mt35caj010a** Ud Caixa universal, com ligação pelos 2 lados, para encastrar
Dados técnicos: Custo energético 10.673 MJ; Emissão de CO2 0.555 kg
Resíduos:
- embalagem: re150101 Embalagens de papel e cartão; rendimento 0.03 kg

**mt33seg503** Ud Botão de pressão para escada, com espelho, cor cinzento
Dados técnicos: Custo energético 1.080 MJ; Emissão de CO2 0.144 kg
Resíduos:
- embalagem: re150101 Embalagens de papel e cartão; rendimento 0.032 kg

**mt33seg501** Ud Interruptor bipolar monobloco estanque para instalação saliente (IP55), cor cinzento
Dados técnicos: Custo energético 2.143 MJ; Emissão de CO2 0.261 kg
Resíduos:
- embalagem: re150101 Embalagens de papel e cartão; rendimento 0.032 kg

**mt33seg504a** Ud Base de tomada de 16 A 2P+T monobloco estanque, para instalação saliente (IP55), cor cinzento
Dados técnicos: Custo energético 1.852 MJ; Emissão de CO2 0.119 kg
Resíduos:
- embalagem: re150101 Embalagens de papel e cartão; rendimento 0.032 kg
