# Rede de distribuição interior para local comercial ou escritório

- Propriedade do ficheiro: CYPE Ingenieros S.A.
- Formato: FIEBDC-3/2016
- Programa: Generador de precios de la construcción. CYPE Ingenieros, S.A.
- Data: 06/06/2024
- Moeda: EUR
- Custos indirectos: 3 %
- IVA: 23 %

## I Instalações

### IE Eléctricas

#### IEI Instalações interiores

**IEI040** Ud Rede de distribuição interior para local comercial ou escritório.
Quadro geral de comando e protecção para local de 100 m², formado por caixa encastrável de material isolante com porta opaca, para alojamento do aparelho de corte de entrada (ACE) do tipo disjuntor diferencial limitador (não incluído neste preço) em compartimento independente e precintável e dos seguintes dispositivos: 1 interruptor geral automático (IGA) de corte omnipolar, 3 interruptores diferenciais de 40 A, 2 disjuntores magneto-térmicos de 10 A, 2 disjuntores magneto-térmicos de 16 A, para protecção dos seguintes circuitos interiores (não incluídos neste preço): 1 circuito para iluminação, 1 circuito para tomadas de corrente, 1 circuito para iluminação de segurança, 1 circuito para fecho automatizado. Totalmente montado, ligado e testado.
Inclui: Marcação. Colocação da caixa para o quadro. Montagem dos componentes.
Critério de medição de projecto: Número de unidades previstas, segundo documentação gráfica de Projecto.
Critério de medição de obra: Medir-se-á o número de unidades realmente executadas segundo especificações de Projecto.

| Código | Un | Descrição | Rendimento | Preço | Importância |
|---|---|---|---|---|---|
| mt35cgm040g | Ud | Caixa encastrável com porta opaca, para alojamento do aparelho de corte de entrada (ACE) do tipo disjuntor diferencial limitador em compartimento independente e precintável e dos interruptores de protecção da instalação, 1 fila de 4 módulos (ACE) + 1 fila de 18 módulos. Fabricada em ABS auto-extinguível, com grau de protecção IP40, duplo isolamento (classe II), cor branca RAL 9010. Segundo EN 60670-1. (material) | 1 | 24.77 | 24.770 |
| mt35cgm021abbal | Ud | Interruptor geral automático (IGA), de 2 módulos, bipolar (2P), com 6 kA de poder de corte, de 40 A de intensidade nominal, curva C, inclusive acessórios de montagem. Segundo EN 60898-1. (material) | 1 | 42.07 | 42.070 |
| mt35cgm029ah | Ud | Interruptor diferencial instantâneo, 2P/40A/300mA, de 2 módulos, inclusive acessórios de montagem. Segundo EN 61008-1. (material) | 1 | 91.27 | 91.270 |
| mt35cgm029ab | Ud | Interruptor diferencial instantâneo, 2P/40A/30mA, de 2 módulos, inclusive acessórios de montagem. Segundo EN 61008-1. (material) | 2 | 93.73 | 187.460 |
| mt35cgm021bbbab | Ud | Disjuntor magneto-térmico, de 2 módulos, bipolar (2P), com 6 kA de poder de corte, de 10 A de intensidade nominal, curva C, inclusive acessórios de montagem. Segundo EN 60898-1. (material) | 2 | 12.43 | 24.860 |
| mt35cgm021bbbad | Ud | Disjuntor magneto-térmico, de 2 módulos, bipolar (2P), com 6 kA de poder de corte, de 16 A de intensidade nominal, curva C, inclusive acessórios de montagem. Segundo EN 60898-1. (material) | 2 | 12.66 | 25.320 |
| mt35www010 | Ud | Material auxiliar para instalações eléctricas. (material) | 2 | 1.48 | 2.960 |
| mo003 | h | Oficial de 1ª electricista. (mão de obra) | 2.15 | 23.31 | 50.117 |
| mo102 | h | Ajudante de electricista. (mão de obra) | 1.68 | 22.09 | 37.111 |
| % | % | Custos directos complementares | 2 % | 485.938 | 9.719 |
|  |  | Custos directos |  |  | 495.657 |

## Recursos

**mt35cgm040g** Ud Caixa encastrável com porta opaca
Dados técnicos: Custo energético 90.115 MJ; Emissão de CO2 4.499 kg
Resíduos:
- embalagem: re150101 Embalagens de papel e cartão. (componente de resíduo); rendimento 0.03 kg; Código LER 15 01 01; Massa do elemento 1 kg; Volume 0.001333 m3

**mt35cgm021abbal** Ud Interruptor geral automático (IGA)
Dados técnicos: Custo energético 14.107 MJ; Emissão de CO2 0.769 kg
Resíduos:
- embalagem: re150101 Embalagens de papel e cartão; rendimento 0.033 kg

**mt35cgm029ah** Ud Interruptor diferencial instantâneo, 2P/40A/300mA, de 2 módulos, inclusive acessórios de montagem. Segundo EN 61008-1
Dados técnicos: Custo energético 14.108 MJ; Emissão de CO2 0.771 kg
Resíduos:
- embalagem: re150101 Embalagens de papel e cartão; rendimento 0.035 kg

**mt35cgm029ab** Ud Interruptor diferencial instantâneo, 2P/40A/30mA, de 2 módulos, inclusive acessórios de montagem. Segundo EN 61008-1
Dados técnicos: Custo energético 14.108 MJ; Emissão de CO2 0.771 kg
Resíduos:
- embalagem: re150101 Embalagens de papel e cartão; rendimento 0.035 kg

**mt35cgm021bbbab** Ud Disjuntor magneto-térmico
Dados técnicos: Custo energético 14.106 MJ; Emissão de CO2 0.768 kg
Resíduos:
- embalagem: re150101 Embalagens de papel e cartão; rendimento 0.032 kg

**mt35cgm021bbbad** Ud Disjuntor magneto-térmico
Dados técnicos: Custo energético 14.106 MJ; Emissão de CO2 0.768 kg
Resíduos:
- embalagem: re150101 Embalagens de papel e cartão; rendimento 0.032 kg
