# Rede de distribuição interior para local comercial ou escritório

- Propriedade do ficheiro: CYPE Ingenieros S.A.
- Formato: FIEBDC-3/2016
- Programa: Generador de precios de la construcción. CYPE Ingenieros, S.A.
- Data: 23/05/2024
- Moeda: EUR
- Custos indirectos: 3 %
- IVA: 23 %

## I Instalações

### IE Eléctricas

#### IEI Instalações interiores

**IEI040** Ud Rede de distribuição interior para local comercial ou escritório.
Rede eléctrica de distribuição interior para escritório de 100 m², composta dos seguintes elementos: QUADRO DE ENTRADA formado por caixa encastrável de material isolante sem porta, para alojamento do aparelho de corte de entrada (ACE) do tipo disjuntor diferencial limitador (não incluído neste preço) em compartimento independente e precintável e dos seguintes dispositivos: 1 interruptor geral automático (IGA) de corte omnipolar, 3 interruptores diferenciais de 40 A, 2 disjuntores magneto-térmicos de 10 A, 2 disjuntores magneto-térmicos de 16 A, 1 disjuntor magneto-térmico de 25 A; CIRCUITOS INTERIORES constituídos por cabos unipolares com condutores de cobre, H07V-U reacção ao fogo classe Eca 3G2,5 mm² e 5G6 mm², protegido por tubo rígido VD, para canalização embebida: 1 circuito para iluminação, 1 circuito para tomadas de corrente, 1 circuito para ar condicionado, 1 circuito para iluminação de segurança, 1 circuito para fecho automatizado; MECANISMOS: gama básica (tecla ou tampa e aro: branco; embelezador: branco). Totalmente montada, ligada e testada.
Inclui: Marcação de canalizações. Colocação da caixa para o quadro. Montagem dos componentes. Colocação e fixação dos tubos. Colocação de caixas de derivação e de encastrar. Colocação e ligação dos cabos. Colocação de mecanismos.
Critério de medição de projecto: Número de unidades previstas, segundo documentação gráfica de Projecto.
Critério de medição de obra: Medir-se-á o número de unidades realmente executadas segundo especificações de Projecto.

| Código | Un | Descrição | Rendimento | Preço | Importância |
|---|---|---|---|---|---|
| mt35cgm040l | Ud | Caixa encastrável sem porta, para alojamento do aparelho de corte de entrada (ACE) do tipo disjuntor diferencial limitador em compartimento independente e precintável e dos interruptores de protecção da instalação, 1 fila de 4 módulos (ACE) + 1 fila de 18 módulos. Fabricada em ABS auto-extinguível, com grau de protecção IP40, duplo isolamento (classe II), cor branca RAL 9010. Segundo EN 60670-1. (material) | 1 | 19.81 | 19.810 |
| mt35cgm021abbal | Ud | Interruptor geral automático (IGA), de 2 módulos, bipolar (2P), com 6 kA de poder de corte, de 40 A de intensidade nominal, curva C, inclusive acessórios de montagem. Segundo EN 60898-1. (material) | 1 | 42.07 | 42.070 |
| mt35cgm029ah | Ud | Interruptor diferencial instantâneo, 2P/40A/300mA, de 2 módulos, inclusive acessórios de montagem. Segundo EN 61008-1. (material) | 1 | 91.27 | 91.270 |
| mt35cgm029ab | Ud | Interruptor diferencial instantâneo, 2P/40A/30mA, de 2 módulos, inclusive acessórios de montagem. Segundo EN 61008-1. (material) | 2 | 93.73 | 187.460 |
| mt35cgm021bbbab | Ud | Disjuntor magneto-térmico, de 2 módulos, bipolar (2P), com 6 kA de poder de corte, de 10 A de intensidade nominal, curva C, inclusive acessórios de montagem. Segundo EN 60898-1. (material) | 2 | 12.43 | 24.860 |
| mt35cgm021bbbad | Ud | Disjuntor magneto-térmico, de 2 módulos, bipolar (2P), com 6 kA de poder de corte, de 16 A de intensidade nominal, curva C, inclusive acessórios de montagem. Segundo EN 60898-1. (material) | 2 | 12.66 | 25.320 |
| mt35cgm021bbbah | Ud | Disjuntor magneto-térmico, de 2 módulos, bipolar (2P), com 6 kA de poder de corte, de 25 A de intensidade nominal, curva C, inclusive acessórios de montagem. Segundo EN 60898-1. (material) | 1 | 14.08 | 14.080 |
| mt35tpt010ae | m | Tubo rígido de PVC VD-M de 16 mm de diâmetro exterior e 1,3 mm de espessura. Resistência à compressão 750 N, resistência ao impacto 2 joules, temperatura de trabalho -5°C até 60°C, classificação 3321, segundo NP EN 61386-1 e NP EN 61386-21, com o preço incrementado em 20% relativamente a acessórios e peças especiais. (material) | 76.36 | 0.31 | 23.672 |
| mt35tpt010ce | m | Tubo rígido de PVC VD-M de 25 mm de diâmetro exterior e 1,5 mm de espessura. Resistência à compressão 750 N, resistência ao impacto 2 joules, temperatura de trabalho -5°C até 60°C, classificação 3321, segundo NP EN 61386-1 e NP EN 61386-21, com o preço incrementado em 20% relativamente a acessórios e peças especiais. (material) | 25.73 | 0.74 | 19.040 |
| mt35caj020a | Ud | Caixa de derivação para encastrar de 105x105 mm, com grau de protecção normal, dispositivos de ligação e tampa amovível. (material) | 3 | 1.79 | 5.370 |
| mt35caj020b | Ud | Caixa de derivação para encastrar de 105x165 mm, com grau de protecção normal, dispositivos de ligação e tampa amovível. (material) | 1 | 2.29 | 2.290 |
| mt35caj010a | Ud | Caixa universal, com ligação pelos 2 lados, para encastrar. (material) | 10 | 0.17 | 1.700 |
| mt35caj010b | Ud | Caixa universal, com ligação pelos 4 lados, para encastrar. (material) | 7 | 0.21 | 1.470 |
| mt35cep010ab | m | Cabo unipolar H07V-U, sendo a sua tensão atribuída de 450/750 V, reacção ao fogo classe Eca segundo NP EN 50575, com condutor unifilar de cobre classe 1 de 2,5 mm² de secção, com isolamento de PVC. Segundo NP 2356-3. (material) | 276 | 0.12 | 33.120 |
| mt35cep010ad | m | Cabo unipolar H07V-U, sendo a sua tensão atribuída de 450/750 V, reacção ao fogo classe Eca segundo NP EN 50575, com condutor unifilar de cobre classe 1 de 6 mm² de secção, com isolamento de PVC. Segundo NP 2356-3. (material) | 155 | 0.9 | 139.500 |
| mt33seg100a | Ud | Interruptor unipolar, gama básica, com tecla simples e aro de 1 elemento de cor branca e embelezador de cor branca. (material) | 3 | 5.84 | 17.520 |
| mt33seg111a | Ud | Interruptor duplo, gama básica, com tecla dupla e aro de 1 elemento de cor branca e embelezador de cor branca. (material) | 1 | 8.98 | 8.980 |
| mt33seg101a | Ud | Interruptor bipolar, gama básica, com tecla bipolar e aro de 1 elemento de cor branca e embelezador de cor branca. (material) | 3 | 10.59 | 31.770 |
| mt33seg102a | Ud | Comutador, série básica, com tecla simples e aro de 1 elemento de cor branca e embelezador de cor branca. (material) | 2 | 6.22 | 12.440 |
| mt33seg112a | Ud | Comutador duplo, gama básica, com tecla dupla e aro de 1 elemento de cor branca e embelezador de cor branca. (material) | 1 | 11.16 | 11.160 |
| mt33seg104a | Ud | Botão de pressão, gama básica, com tecla com símbolo de campainha e aro de 1 elemento de cor branca e embelezador de cor branca. (material) | 1 | 6.58 | 6.580 |
| mt33seg105a | Ud | Campainha 230 V, gama básica, com tampa e aro de 1 elemento de cor branca e embelezador de cor branca. (material) | 1 | 20.71 | 20.710 |
| mt33seg107a | Ud | Base de tomada de 16 A 2P+T, gama básica, com tampa e aro de 1 elemento de cor branca e embelezador de cor branca. (material) | 5 | 6.22 | 31.100 |
| mt35www010 | Ud | Material auxiliar para instalações eléctricas. (material) | 3 | 1.48 | 4.440 |
| mo003 | h | Oficial de 1ª electricista. (mão de obra) | 8.589 | 23.31 | 200.210 |
| mo102 | h | Ajudante de electricista. (mão de obra) | 8.119 | 22.09 | 179.349 |
| % | % | Custos directos complementares | 2 % | 1155.291 | 23.106 |
|  |  | Custos directos |  |  | 1178.397 |

Resíduos:
- colocação: mt35tpt010ae; factor de resíduo 0.0275
- colocação: mt35tpt010ce; factor de resíduo 0.0275
- colocação: mt35cep010ab; factor de resíduo 0.0165143
- colocação: mt35cep010ad; factor de resíduo 0.0164923

## Recursos

**mt35cgm040l** Ud Caixa encastrável sem porta
Dados técnicos: Custo energético 90.115 MJ; Emissão de CO2 4.499 kg
Resíduos:
- embalagem: re150101 Embalagens de papel e cartão. (componente de resíduo); rendimento 0.03 kg; Código LER 15 01 01; Massa do elemento 1 kg; Volume 0.001333 m3

**mt35cgm021abbal** Ud Interruptor geral automático (IGA)
Dados técnicos: Custo energético 14.107 MJ; Emissão de CO2 0.769 kg
Resíduos:
- embalagem: re150101 Embalagens de papel e cartão; rendimento 0.033 kg

**mt35cgm029ah** Ud Interruptor diferencial instantâneo, 2P/40A/300mA, de 2 módulos, inclusive acessórios de montagem. Segundo EN 61008-1
Dados técnicos: Custo energético 14.108 MJ; Emissão de CO2 0.771 kg
Resíduos:
- embalagem: re150101 Embalagens de papel e cartão; rendimento 0.035 kg

**mt35cgm029ab** Ud Interruptor diferencial instantâneo, 2P/40A/30mA, de 2 módulos, inclusive acessórios de montagem. Segundo EN 61008-1
Dados técnicos: Custo energético 14.108 MJ; Emissão de CO2 0.771 kg
Resíduos:
- embalagem: re150101 Embalagens de papel e cartão; rendimento 0.035 kg

**mt35cgm021bbbab** Ud Disjuntor magneto-térmico
Dados técnicos: Custo energético 14.106 MJ; Emissão de CO2 0.768 kg
Resíduos:
- embalagem: re150101 Embalagens de papel e cartão; rendimento 0.032 kg

**mt35cgm021bbbad** Ud Disjuntor magneto-térmico
Dados técnicos: Custo energético 14.106 MJ; Emissão de CO2 0.768 kg
Resíduos:
- embalagem: re150101 Embalagens de papel e cartão; rendimento 0.032 kg

**mt35cgm021bbbah** Ud Disjuntor magneto-térmico
Dados técnicos: Custo energético 14.106 MJ; Emissão de CO2 0.768 kg
Resíduos:
- embalagem: re150101 Embalagens de papel e cartão; rendimento 0.032 kg

**mt35tpt010ae** m Tubo rígido de PVC VD-M de 16 mm de diâmetro exterior e 1,3 mm de espessura. Resistência à compressão 750 N
Dados técnicos: Custo energético 7.750 MJ; Emissão de CO2 0.385 kg; Código LER 17 02 03; Massa do elemento 0.08 kg; Volume 0.000133 m3

**mt35tpt010ce** m Tubo rígido de PVC VD-M de 25 mm de diâmetro exterior e 1,5 mm de espessura. Resistência à compressão 750 N
Dados técnicos: Custo energético 17.438 MJ; Emissão de CO2 0.866 kg; Código LER 17 02 03; Massa do elemento 0.18 kg; Volume 0.0003 m3

**mt35caj020a** Ud Caixa de derivação para encastrar de 105x105 mm, com grau de protecção normal, dispositivos de ligação e tampa amovível
Dados técnicos: Custo energético 17.455 MJ; Emissão de CO2 0.891 kg
Resíduos:
- embalagem: re150101 Embalagens de papel e cartão; rendimento 0.03 kg

**mt35caj020b** Ud Caixa de derivação para encastrar de 105x165 mm, com grau de protecção normal, dispositivos de ligação e tampa amovível
Dados técnicos: Custo energético 33.924 MJ; Emissão de CO2 1.709 kg
Resíduos:
- embalagem: re150101 Embalagens de papel e cartão; rendimento 0.03 kg

**mt35caj010a** Ud Caixa universal, com ligação pelos 2 lados, para encastrar
Dados técnicos: Custo energético 10.673 MJ; Emissão de CO2 0.555 kg
Resíduos:
- embalagem: re150101 Embalagens de papel e cartão; rendimento 0.03 kg

**mt35caj010b** Ud Caixa universal, com ligação pelos 4 lados, para encastrar
Dados técnicos: Custo energético 13.579 MJ; Emissão de CO2 0.699 kg
Resíduos:
- embalagem: re150101 Embalagens de papel e cartão; rendimento 0.03 kg

**mt35cep010ab** m Cabo unipolar H07V-U
Dados técnicos: Custo energético 1.325 MJ; Emissão de CO2 0.080 kg; Código LER 17 04 11; Massa do elemento 0.035 kg; Volume 0.000023 m3
Resíduos:
- embalagem: re150101 Embalagens de papel e cartão; rendimento 0.065 kg

**mt35cep010ad** m Cabo unipolar H07V-U
Dados técnicos: Custo energético 2.431 MJ; Emissão de CO2 0.101 kg; Código LER 17 04 11; Massa do elemento 0.065 kg; Volume 0.000043 m3
Resíduos:
- embalagem: re150101 Embalagens de papel e cartão; rendimento 0.065 kg

**mt33seg100a** Ud Interruptor unipolar, gama básica, com tecla simples e aro de 1 elemento de cor branca e embelezador de cor branca
Dados técnicos: Custo energético 1.080 MJ; Emissão de CO2 0.144 kg
Resíduos:
- embalagem: re150101 Embalagens de papel e cartão; rendimento 0.032 kg

**mt33seg111a** Ud Interruptor duplo, gama básica, com tecla dupla e aro de 1 elemento de cor branca e embelezador de cor branca
Dados técnicos: Custo energético 1.080 MJ; Emissão de CO2 0.144 kg
Resíduos:
- embalagem: re150101 Embalagens de papel e cartão; rendimento 0.032 kg

**mt33seg101a** Ud Interruptor bipolar, gama básica, com tecla bipolar e aro de 1 elemento de cor branca e embelezador de cor branca
Dados técnicos: Custo energético 1.080 MJ; Emissão de CO2 0.144 kg
Resíduos:
- embalagem: re150101 Embalagens de papel e cartão; rendimento 0.032 kg

**mt33seg102a** Ud Comutador, série básica, com tecla simples e aro de 1 elemento de cor branca e embelezador de cor branca
Dados técnicos: Custo energético 1.080 MJ; Emissão de CO2 0.144 kg
Resíduos:
- embalagem: re150101 Embalagens de papel e cartão; rendimento 0.032 kg

**mt33seg112a** Ud Comutador duplo, gama básica, com tecla dupla e aro de 1 elemento de cor branca e embelezador de cor branca
Dados técnicos: Custo energético 1.080 MJ; Emissão de CO2 0.144 kg
Resíduos:
- embalagem: re150101 Embalagens de papel e cartão; rendimento 0.032 kg

**mt33seg104a** Ud Botão de pressão
Dados técnicos: Custo energético 1.080 MJ; Emissão de CO2 0.144 kg
Resíduos:
- embalagem: re150101 Embalagens de papel e cartão; rendimento 0.032 kg

**mt33seg105a** Ud Campainha 230 V, gama básica, com tampa e aro de 1 elemento de cor branca e embelezador de cor branca
Dados técnicos: Custo energético 1.080 MJ; Emissão de CO2 0.144 kg
Resíduos:
- embalagem: re150101 Embalagens de papel e cartão; rendimento 0.032 kg

**mt33seg107a** Ud Base de tomada de 16 A 2P+T, gama básica, com tampa e aro de 1 elemento de cor branca e embelezador de cor branca
Dados técnicos: Custo energético 1.852 MJ; Emissão de CO2 0.119 kg
Resíduos:
- embalagem: re150101 Embalagens de papel e cartão; rendimento 0.032 kg
