# Relé térmico

- Propriedade do ficheiro: CYPE Ingenieros S.A.
- Formato: FIEBDC-3/2016
- Programa: Generador de precios de la construcción. CYPE Ingenieros, S.A.
- Data: 02/06/2024
- Moeda: EUR
- Custos indirectos: 3 %
- IVA: 23 %

## I Instalações

### IE Eléctricas

#### IEX Aparelhagem

**IEX240** Ud Relé térmico.
Relé térmico electromecânico, tripolar (3P), intensidade ajustável de 1,25 a 2 A, com função de protecção contra falhas de fase, rearme manual e automático, compensação de temperatura, indicador de disparo e pulsador de teste e desconexão, contactos 1NO+1NC, de 45x72x100 mm, para ligação a contactor. Totalmente montado, ligado e testado.
Inclui: Montagem e ligação do elemento.
Critério de medição de projecto: Número de unidades previstas, segundo documentação gráfica de Projecto.
Critério de medição de obra: Medir-se-á o número de unidades realmente executadas segundo especificações de Projecto.

| Código | Un | Descrição | Rendimento | Preço | Importância |
|---|---|---|---|---|---|
| mt35amc180ff | Ud | Relé térmico electromecânico, tripolar (3P), intensidade ajustável de 1,25 a 2 A, com função de protecção contra falhas de fase, rearme manual e automático, compensação de temperatura, indicador de disparo e pulsador de teste e desconexão, contactos 1NO+1NC, de 45x72x100 mm, para ligação a contactor. (material) | 1 | 218.4 | 218.400 |
| mo003 | h | Oficial de 1ª electricista. (mão de obra) | 0.34 | 23.31 | 7.925 |
| % | % | Custos directos complementares | 2 % | 226.325 | 4.527 |
|  |  | Custos directos |  |  | 230.852 |

## Recursos

**mt35amc180ff** Ud Relé térmico electromecânico
Dados técnicos: Custo energético 28.198 MJ; Emissão de CO2 1.515 kg
Resíduos:
- embalagem: re150101 Embalagens de papel e cartão. (componente de resíduo); rendimento 0.038 kg; Código LER 15 01 01; Massa do elemento 1 kg; Volume 0.001333 m3
