# Tubagem para ramal de introdução de água potável, colocada superficialmente

- Propriedade do ficheiro: CYPE Ingenieros S.A.
- Formato: FIEBDC-3/2016
- Programa: Generador de precios de la construcción. CYPE Ingenieros, S.A.
- Data: 23/05/2024
- Moeda: EUR
- Custos indirectos: 3 %
- IVA: 23 %

## I Instalações

### IF Abastecimento de água

#### IFB Ramais de introdução

**IFB005** m Tubagem para ramal de introdução de água potável, colocada superficialmente.
Tubagem para ramal de introdução de água potável, colocada superficialmente e fixada ao paramento, formada por tubo de aço galvanizado estirado sem soldadura, série M, de 4" DN 100 mm de diâmetro e 4,5 mm de espessura. Inclusive material auxiliar para montagem e fixação, acessórios e peças especiais.
Inclui: Marcação. Colocação e fixação do tubo e acessórios. Realização de ensaios.
Critério de medição de projecto: Comprimento medido segundo documentação gráfica de Projecto.
Critério de medição de obra: Medir-se-á o comprimento realmente executado segundo especificações de Projecto.

| Código | Un | Descrição | Rendimento | Preço | Importância |
|---|---|---|---|---|---|
| mt08tag400j | Ud | Material auxiliar para montagem e fixação das tubagens de aço galvanizado, de 4" DN 100 mm. (material) | 1 | 3.23 | 3.230 |
| mt08tag015jg | m | Tubo de aço galvanizado estirado sem soldadura, série M, de 4" DN 100 mm de diâmetro e 4,5 mm de espessura, segundo NP EN 10255, com o preço incrementado em 30% relativamente a acessórios e peças especiais. (material) | 1 | 83.88 | 83.880 |
| mo008 | h | Oficial de 1ª canalizador. (mão de obra) | 0.28 | 23.31 | 6.527 |
| mo107 | h | Ajudante de canalizador. (mão de obra) | 0.28 | 22.09 | 6.185 |
| % | % | Custos directos complementares | 2 % | 99.822 | 1.996 |
|  |  | Custos directos |  |  | 101.818 |

Resíduos:
- colocação: mt08tag015jg; factor de resíduo 0.02255

## Recursos

**mt08tag015jg** m Tubo de aço galvanizado estirado sem soldadura
Dados técnicos: Custo energético 308.128 MJ; Emissão de CO2 31.224 kg; Código LER 17 04 05; Massa do elemento 12.2 kg; Volume 0.00581 m3
Resíduos:
- embalagem: re170201 Madeira. (componente de resíduo); rendimento 0.012 kg; Código LER 17 02 01; Massa do elemento 1 kg; Volume 0.000909 m3
- embalagem: re170203 Plástico. (componente de resíduo); rendimento 0.003 kg; Código LER 17 02 03; Massa do elemento 1 kg; Volume 0.001667 m3
