# Tubagem para ramal de introdução de água potável, colocada superficialmente

- Propriedade do ficheiro: CYPE Ingenieros S.A.
- Formato: FIEBDC-3/2016
- Programa: Generador de precios de la construcción. CYPE Ingenieros, S.A.
- Data: 23/05/2024
- Moeda: EUR
- Custos indirectos: 3 %
- IVA: 23 %

## I Instalações

### IF Abastecimento de água

#### IFB Ramais de introdução

**IFB005** m Tubagem para ramal de introdução de água potável, colocada superficialmente.
Tubagem para ramal de introdução de água potável, colocada superficialmente e fixada ao paramento, formada por tubo de cobre rígido com parede de 2 mm de espessura e 104/108 mm de diâmetro. Inclusive material auxiliar para montagem e fixação, acessórios e peças especiais.
Inclui: Marcação. Colocação e fixação do tubo e acessórios. Realização de ensaios.
Critério de medição de projecto: Comprimento medido segundo documentação gráfica de Projecto.
Critério de medição de obra: Medir-se-á o comprimento realmente executado segundo especificações de Projecto.

| Código | Un | Descrição | Rendimento | Preço | Importância |
|---|---|---|---|---|---|
| mt37tca400l | Ud | Material auxiliar para montagem e fixação das tubagens de cobre rígido, de 104/108 mm de diâmetro. (material) | 1 | 3.48 | 3.480 |
| mt37tca010lg | m | Tubo de cobre rígido com parede de 2 mm de espessura e 104/108 mm de diâmetro, segundo NP EN 1057, com o preço incrementado em 30% relativamente a acessórios e peças especiais. (material) | 1 | 90.53 | 90.530 |
| mo008 | h | Oficial de 1ª canalizador. (mão de obra) | 0.25 | 23.31 | 5.828 |
| mo107 | h | Ajudante de canalizador. (mão de obra) | 0.25 | 22.09 | 5.523 |
| % | % | Custos directos complementares | 2 % | 105.361 | 2.107 |
|  |  | Custos directos |  |  | 107.468 |

Resíduos:
- colocação: mt37tca010lg; factor de resíduo 0.022

## Recursos

**mt37tca010lg** m Tubo de cobre rígido com parede de 2 mm de espessura e 104/108 mm de diâmetro
Dados técnicos: Custo energético 271.658 MJ; Emissão de CO2 5.233 kg; Código LER 17 04 01; Massa do elemento 7.37 kg; Volume 0.004913 m3
