# Tubagem para ramal de introdução de água potável, colocada superficialmente

- Propriedade do ficheiro: CYPE Ingenieros S.A.
- Formato: FIEBDC-3/2016
- Programa: Generador de precios de la construcción. CYPE Ingenieros, S.A.
- Data: 23/05/2024
- Moeda: EUR
- Custos indirectos: 3 %
- IVA: 23 %

## I Instalações

### IF Abastecimento de água

#### IFB Ramais de introdução

**IFB005** m Tubagem para ramal de introdução de água potável, colocada superficialmente.
Tubagem para ramal de introdução de água potável, colocada superficialmente e fixada ao paramento, formada por tubo de policloreto de vinilo não plastificado (PVC-U), de 110 mm de diâmetro exterior, PN=16 atm e 6,6 mm de espessura, com extremo abocardado, para união colada. Inclusive material auxiliar para montagem e fixação, acessórios e peças especiais.
Inclui: Marcação. Colocação e fixação do tubo e acessórios. Realização de ensaios.
Critério de medição de projecto: Comprimento medido segundo documentação gráfica de Projecto.
Critério de medição de obra: Medir-se-á o comprimento realmente executado segundo especificações de Projecto.

| Código | Un | Descrição | Rendimento | Preço | Importância |
|---|---|---|---|---|---|
| mt37tvq011cj | Ud | Material auxiliar para montagem e fixação das tubagens de policloreto de vinilo não plastificado (PVC-U), de 110 mm de diâmetro exterior. (material) | 1 | 0.88 | 0.880 |
| mt37tvq010cjg | m | Tubo de policloreto de vinilo não plastificado (PVC-U), de 110 mm de diâmetro exterior, PN=16 atm e 6,6 mm de espessura, com extremo abocardado, para união colada, segundo NP EN 1452, com o preço incrementado em 30% relativamente a acessórios e peças especiais. (material) | 1 | 22.9 | 22.900 |
| mo008 | h | Oficial de 1ª canalizador. (mão de obra) | 0.12 | 23.31 | 2.797 |
| mo107 | h | Ajudante de canalizador. (mão de obra) | 0.12 | 22.09 | 2.651 |
| % | % | Custos directos complementares | 2 % | 29.228 | 0.585 |
|  |  | Custos directos |  |  | 29.813 |

Resíduos:
- colocação: mt37tvq010cjg; factor de resíduo 0.025033

## Recursos

**mt37tvq010cjg** m Tubo de policloreto de vinilo não plastificado (PVC-U)
Dados técnicos: Custo energético 284.827 MJ; Emissão de CO2 14.141 kg; Código LER 17 02 03; Massa do elemento 2.94 kg; Volume 0.0049 m3
