# Tubagem para ramal de introdução de água potável, colocada superficialmente

- Propriedade do ficheiro: CYPE Ingenieros S.A.
- Formato: FIEBDC-3/2016
- Programa: Generador de precios de la construcción. CYPE Ingenieros, S.A.
- Data: 24/05/2024
- Moeda: EUR
- Custos indirectos: 3 %
- IVA: 23 %

## I Instalações

### IF Abastecimento de água

#### IFB Ramais de introdução

**IFB005** m Tubagem para ramal de introdução de água potável, colocada superficialmente.
Tubagem para ramal de introdução de água potável, colocada superficialmente e fixada ao paramento, formada por tubo de polipropileno copolímero random (PP-R), série 3,2, de 40 mm de diâmetro exterior e 5,5 mm de espessura. Inclusive material auxiliar para montagem e fixação, acessórios e peças especiais.
Inclui: Marcação. Colocação e fixação do tubo e acessórios. Realização de ensaios.
Critério de medição de projecto: Comprimento medido segundo documentação gráfica de Projecto.
Critério de medição de obra: Medir-se-á o comprimento realmente executado segundo especificações de Projecto.

| Código | Un | Descrição | Rendimento | Preço | Importância |
|---|---|---|---|---|---|
| mt37toa400q | Ud | Material auxiliar para montagem e fixação das tubagens de polipropileno copolímero random (PP-R), série 3,2, de 40 mm de diâmetro exterior. (material) | 1 | 0.21 | 0.210 |
| mt37toa110bqg | m | Tubo de polipropileno copolímero random (PP-R), série 3,2, de 40 mm de diâmetro exterior e 5,5 mm de espessura, segundo NP EN ISO 15874-2, com o preço incrementado em 30% relativamente a acessórios e peças especiais. (material) | 1 | 9.86 | 9.860 |
| mo008 | h | Oficial de 1ª canalizador. (mão de obra) | 0.07 | 23.31 | 1.632 |
| mo107 | h | Ajudante de canalizador. (mão de obra) | 0.07 | 22.09 | 1.546 |
| % | % | Custos directos complementares | 2 % | 13.248 | 0.265 |
|  |  | Custos directos |  |  | 13.513 |

Resíduos:
- colocação: mt37toa110bqg; factor de resíduo 0.027007

## Recursos

**mt37toa110bqg** m Tubo de polipropileno copolímero random (PP-R)
Dados técnicos: Custo energético 55.222 MJ; Emissão de CO2 2.742 kg; Código LER 17 02 03; Massa do elemento 0.57 kg; Volume 0.00095 m3
