# Tubagem para ramal de introdução de água potável, colocada superficialmente

- Propriedade do ficheiro: CYPE Ingenieros S.A.
- Formato: FIEBDC-3/2016
- Programa: Generador de precios de la construcción. CYPE Ingenieros, S.A.
- Data: 07/06/2024
- Moeda: EUR
- Custos indirectos: 3 %
- IVA: 23 %

## I Instalações

### IF Abastecimento de água

#### IFB Ramais de introdução

**IFB005** m Tubagem para ramal de introdução de água potável, colocada superficialmente.
Tubagem para ramal de introdução de água potável, colocada superficialmente e fixada ao paramento, formada por tubo de polipropileno copolímero random (PP-R), série 3,2, de 90 mm de diâmetro exterior e 12,5 mm de espessura. Inclusive material auxiliar para montagem e fixação, acessórios e peças especiais.
Inclui: Marcação. Colocação e fixação do tubo e acessórios. Realização de ensaios.
Critério de medição de projecto: Comprimento medido segundo documentação gráfica de Projecto.
Critério de medição de obra: Medir-se-á o comprimento realmente executado segundo especificações de Projecto.

| Código | Un | Descrição | Rendimento | Preço | Importância |
|---|---|---|---|---|---|
| mt37toa400u | Ud | Material auxiliar para montagem e fixação das tubagens de polipropileno copolímero random (PP-R), série 3,2, de 90 mm de diâmetro exterior. (material) | 1 | 1.2 | 1.200 |
| mt37toa110bug | m | Tubo de polipropileno copolímero random (PP-R), série 3,2, de 90 mm de diâmetro exterior e 12,5 mm de espessura, segundo NP EN ISO 15874-2, com o preço incrementado em 30% relativamente a acessórios e peças especiais. (material) | 1 | 56.01 | 56.010 |
| mo008 | h | Oficial de 1ª canalizador. (mão de obra) | 0.11 | 23.31 | 2.564 |
| mo107 | h | Ajudante de canalizador. (mão de obra) | 0.11 | 22.09 | 2.430 |
| % | % | Custos directos complementares | 2 % | 62.204 | 1.244 |
|  |  | Custos directos |  |  | 63.448 |

Resíduos:
- colocação: mt37toa110bug; factor de resíduo 0.0200237

## Recursos

**mt37toa110bug** m Tubo de polipropileno copolímero random (PP-R)
Dados técnicos: Custo energético 274.170 MJ; Emissão de CO2 13.612 kg; Código LER 17 02 03; Massa do elemento 2.83 kg; Volume 0.004717 m3
