# Ramal de introdução de água potável

- Propriedade do ficheiro: CYPE Ingenieros S.A.
- Formato: FIEBDC-3/2016
- Programa: Generador de precios de la construcción. CYPE Ingenieros, S.A.
- Data: 23/05/2024
- Moeda: EUR
- Custos indirectos: 3 %
- IVA: 23 %

## I Instalações

### IF Abastecimento de água

#### IFB Ramais de introdução

**IFB010** Ud Ramal de introdução de água potável.
Ramal de introdução de água potável, de 8 m de comprimento, colocado superficialmente e fixado ao paramento, formada por tubo de polipropileno copolímero random resistente à temperatura (PP-RCT), de cor verde, SDR7,4, série 3,2, de 32 mm de diâmetro exterior e 4,4 mm de espessura. Inclusive material auxiliar para montagem e fixação, acessórios e peças especiais.
Inclui: Marcação. Colocação e fixação do tubo e acessórios. Realização de ensaios.
Critério de medição de projecto: Número de unidades previstas, segundo documentação gráfica de Projecto.
Critério de medição de obra: Medir-se-á o número de unidades realmente executadas segundo especificações de Projecto.

| Código | Un | Descrição | Rendimento | Preço | Importância |
|---|---|---|---|---|---|
| mt37tpj404c | Ud | Material auxiliar para montagem e fixação das tubagens de polipropileno copolímero random resistente à temperatura (PP-RCT), SDR7,4, série 3,2, de 32 mm de diâmetro exterior. (material) | 8 | 0.39 | 3.120 |
| mt37tpj014cg | m | Tubo de polipropileno copolímero random resistente à temperatura (PP-RCT), de cor verde, SDR7,4, série 3,2, de 32 mm de diâmetro exterior e 4,4 mm de espessura, segundo NP EN ISO 15874-2, com o preço incrementado em 30% relativamente a acessórios e peças especiais. (material) | 8 | 10.1 | 80.800 |
| mo008 | h | Oficial de 1ª canalizador. (mão de obra) | 0.48 | 23.31 | 11.189 |
| mo107 | h | Ajudante de canalizador. (mão de obra) | 0.48 | 22.09 | 10.603 |
| % | % | Custos directos complementares | 2 % | 105.712 | 2.114 |
|  |  | Custos directos |  |  | 107.826 |

Resíduos:
- colocação: mt37tpj014cg; factor de resíduo 0.0269707

## Recursos

**mt37tpj014cg** m Tubo de polipropileno copolímero random resistente à temperatura (PP-RCT)
Dados técnicos: Custo energético 39.721 MJ; Emissão de CO2 1.972 kg; Código LER 17 02 03; Massa do elemento 0.41 kg; Volume 0.000683 m3
