# Ramal de introdução de água potável

- Propriedade do ficheiro: CYPE Ingenieros S.A.
- Formato: FIEBDC-3/2016
- Programa: Generador de precios de la construcción. CYPE Ingenieros, S.A.
- Data: 23/05/2024
- Moeda: EUR
- Custos indirectos: 3 %
- IVA: 23 %

## I Instalações

### IF Abastecimento de água

#### IFB Ramais de introdução

**IFB010** Ud Ramal de introdução de água potável.
Ramal de introdução de água potável, de 8 m de comprimento, colocado superficialmente e fixado ao paramento, formada por tubo de polietileno resistente à temperatura (PE-RT), série 5, com camada intermédia de reforço, de 110 mm de diâmetro exterior e 10 mm de espessura; válvula de corte adufa de. Inclusive material auxiliar para montagem e fixação, acessórios e peças especiais.
Inclui: Marcação. Colocação e fixação do tubo e acessórios. Montagem da válvula de corte. Realização de ensaios.
Critério de medição de projecto: Número de unidades previstas, segundo documentação gráfica de Projecto.
Critério de medição de obra: Medir-se-á o número de unidades realmente executadas segundo especificações de Projecto.

| Código | Un | Descrição | Rendimento | Preço | Importância |
|---|---|---|---|---|---|
| mt37svc010w | Ud | Válvula adufa de latão fundido, para enroscar, de 4". (material) | 1 | 146.55 | 146.550 |
| mt37tmc415ah | m | Material auxiliar para montagem e fixação das tubagens de polietileno resistente à temperatura (PE-RT), de 110 mm de diâmetro exterior. (material) | 8 | 2.94 | 23.520 |
| mt37tmc005ahg | m | Tubo de polietileno resistente à temperatura (PE-RT), série 5, com camada intermédia de reforço, de 110 mm de diâmetro exterior e 10 mm de espessura, segundo NP EN ISO 22391-2, com o preço incrementado em 30% relativamente a acessórios e peças especiais. (material) | 8 | 76.44 | 611.520 |
| mo008 | h | Oficial de 1ª canalizador. (mão de obra) | 0.96 | 23.31 | 22.378 |
| mo107 | h | Ajudante de canalizador. (mão de obra) | 0.96 | 22.09 | 21.206 |
| % | % | Custos directos complementares | 2 % | 825.174 | 16.503 |
|  |  | Custos directos |  |  | 841.677 |

Resíduos:
- colocação: mt37tmc005ahg; factor de resíduo 0.0169323

## Recursos

**mt37svc010w** Ud Válvula adufa de latão fundido, para enroscar, de 4"
Dados técnicos: Custo energético 1809.752 MJ; Emissão de CO2 121.606 kg
Resíduos:
- embalagem: re150101 Embalagens de papel e cartão. (componente de resíduo); rendimento 0.077 kg; Código LER 15 01 01; Massa do elemento 1 kg; Volume 0.001333 m3

**mt37tmc005ahg** m Tubo de polietileno resistente à temperatura (PE-RT)
Dados técnicos: Custo energético 213.136 MJ; Emissão de CO2 10.582 kg; Código LER 17 02 03; Massa do elemento 2.2 kg; Volume 0.003667 m3
