# Ramal de introdução de água potável

- Propriedade do ficheiro: CYPE Ingenieros S.A.
- Formato: FIEBDC-3/2016
- Programa: Generador de precios de la construcción. CYPE Ingenieros, S.A.
- Data: 13/06/2024
- Moeda: EUR
- Custos indirectos: 3 %
- IVA: 23 %

## I Instalações

### IF Abastecimento de água

#### IFB Ramais de introdução

**IFB010** Ud Ramal de introdução de água potável.
Ramal de introdução de água potável, de 8 m de comprimento, colocado superficialmente e fixado ao paramento, formada por tubo de aço inoxidável classe 1.4404 segundo EN 10088-1 (AISI 316L), com soldadura longitudinal, de 18 mm de diâmetro exterior e 0,7 mm de espessura, série 1 segundo NP EN 10312; válvula de corte adufa de. Inclusive material auxiliar para montagem e fixação, acessórios e peças especiais.
Inclui: Marcação. Colocação e fixação do tubo e acessórios. Montagem da válvula de corte. Realização de ensaios.
Critério de medição de projecto: Número de unidades previstas, segundo documentação gráfica de Projecto.
Critério de medição de obra: Medir-se-á o número de unidades realmente executadas segundo especificações de Projecto.

| Código | Un | Descrição | Rendimento | Preço | Importância |
|---|---|---|---|---|---|
| mt37svc010a | Ud | Válvula adufa de latão fundido, para enroscar, de 1/2". (material) | 1 | 4.96 | 4.960 |
| mt08tai422e | Ud | Material auxiliar para montagem e fixação das tubagens de aço inoxidável com soldadura, de 18 mm de diâmetro exterior. (material) | 8 | 0.13 | 1.040 |
| mt08tai022ec | m | Tubo de aço inoxidável classe 1.4404 segundo EN 10088-1 (AISI 316L), com soldadura longitudinal, de 18 mm de diâmetro exterior e 0,7 mm de espessura, série 1 segundo NP EN 10312, com o preço incrementado em 10% relativamente a acessórios e peças especiais. (material) | 8 | 2.78 | 22.240 |
| mo008 | h | Oficial de 1ª canalizador. (mão de obra) | 0.7 | 23.31 | 16.317 |
| mo107 | h | Ajudante de canalizador. (mão de obra) | 0.7 | 22.09 | 15.463 |
| % | % | Custos directos complementares | 2 % | 60.020 | 1.200 |
|  |  | Custos directos |  |  | 61.220 |

Resíduos:
- colocação: mt08tai022ec; factor de resíduo 0.0350007

## Recursos

**mt37svc010a** Ud Válvula adufa de latão fundido, para enroscar, de 1/2"
Dados técnicos: Custo energético 404.149 MJ; Emissão de CO2 27.201 kg
Resíduos:
- embalagem: re150101 Embalagens de papel e cartão. (componente de resíduo); rendimento 0.072 kg; Código LER 15 01 01; Massa do elemento 1 kg; Volume 0.001333 m3

**mt08tai022ec** m Tubo de aço inoxidável classe 1.4404 segundo EN 10088-1 (AISI 316L)
Dados técnicos: Custo energético 16.007 MJ; Emissão de CO2 2.085 kg; Código LER 17 04 05; Massa do elemento 0.298651 kg; Volume 0.000142 m3
Resíduos:
- embalagem: re170201 Madeira. (componente de resíduo); rendimento 0.011 kg; Código LER 17 02 01; Massa do elemento 1 kg; Volume 0.000909 m3
- embalagem: re170203 Plástico. (componente de resíduo); rendimento 0.003 kg; Código LER 17 02 03; Massa do elemento 1 kg; Volume 0.001667 m3
