# Ramal de introdução de água potável

- Propriedade do ficheiro: CYPE Ingenieros S.A.
- Formato: FIEBDC-3/2016
- Programa: Generador de precios de la construcción. CYPE Ingenieros, S.A.
- Data: 23/05/2024
- Moeda: EUR
- Custos indirectos: 3 %
- IVA: 23 %

## I Instalações

### IF Abastecimento de água

#### IFB Ramais de introdução

**IFB010** Ud Ramal de introdução de água potável.
Ramal de introdução de água potável, de 8 m de comprimento, colocado superficialmente e fixado ao paramento, formada por tubo de aço inoxidável classe 1.4301 segundo EN 10088-1 (AISI 304), com soldadura longitudinal, de 18 mm de diâmetro exterior e 0,7 mm de espessura, série 1 segundo NP EN 10312; válvula de corte adufa de alojada em nicho com aro e tampa de ferro fundido dúctil, ferragens de pendurar, fechadura e fixação do aro na abertura previamente preparada para o seu alojamento. Inclusive material auxiliar para montagem e fixação, acessórios e peças especiais.
Inclui: Marcação. Formação do nicho. Colocação e fixação do tubo e acessórios. Montagem da válvula de corte. Protecção do nicho perante golpes. Colocação do aro e da tampa. Realização de ensaios.
Critério de medição de projecto: Número de unidades previstas, segundo documentação gráfica de Projecto.
Critério de medição de obra: Medir-se-á o número de unidades realmente executadas segundo especificações de Projecto.

| Código | Un | Descrição | Rendimento | Preço | Importância |
|---|---|---|---|---|---|
| mt37svc010a | Ud | Válvula adufa de latão fundido, para enroscar, de 1/2". (material) | 1 | 4.96 | 4.960 |
| mt37aar010b | Ud | Aro e tampa de ferro fundido dúctil de 40x40 cm, segundo Companhia Abastecedora. (material) | 1 | 27.75 | 27.750 |
| mt08tai420d | Ud | Material auxiliar para montagem e fixação das tubagens de aço inoxidável com soldadura, de 18 mm de diâmetro exterior. (material) | 8 | 0.1 | 0.800 |
| mt08tai020dc | m | Tubo de aço inoxidável classe 1.4301 segundo EN 10088-1 (AISI 304), com soldadura longitudinal, de 18 mm de diâmetro exterior e 0,7 mm de espessura, série 1 segundo NP EN 10312, com o preço incrementado em 10% relativamente a acessórios e peças especiais. (material) | 8 | 2.12 | 16.960 |
| mo020 | h | Oficial de 1ª construção. (mão de obra) | 0.2 | 22.68 | 4.536 |
| mo113 | h | Operário não qualificado construção. (mão de obra) | 0.2 | 21.45 | 4.290 |
| mo008 | h | Oficial de 1ª canalizador. (mão de obra) | 0.7 | 23.31 | 16.317 |
| mo107 | h | Ajudante de canalizador. (mão de obra) | 0.7 | 22.09 | 15.463 |
| % | % | Custos directos complementares | 2 % | 91.076 | 1.822 |
|  |  | Custos directos |  |  | 92.898 |

Resíduos:
- colocação: mt08tai020dc; factor de resíduo 0.0350007

## Recursos

**mt37svc010a** Ud Válvula adufa de latão fundido, para enroscar, de 1/2"
Dados técnicos: Custo energético 404.149 MJ; Emissão de CO2 27.201 kg
Resíduos:
- embalagem: re150101 Embalagens de papel e cartão. (componente de resíduo); rendimento 0.072 kg; Código LER 15 01 01; Massa do elemento 1 kg; Volume 0.001333 m3

**mt37aar010b** Ud Aro e tampa de ferro fundido dúctil de 40x40 cm, segundo Companhia Abastecedora
Dados técnicos: Custo energético 264.146 MJ; Emissão de CO2 16.520 kg
Resíduos:
- embalagem: re150101 Embalagens de papel e cartão; rendimento 0.072 kg

**mt08tai020dc** m Tubo de aço inoxidável classe 1.4301 segundo EN 10088-1 (AISI 304)
Dados técnicos: Custo energético 16.007 MJ; Emissão de CO2 2.085 kg; Código LER 17 04 05; Massa do elemento 0.298651 kg; Volume 0.000142 m3
Resíduos:
- embalagem: re170201 Madeira. (componente de resíduo); rendimento 0.011 kg; Código LER 17 02 01; Massa do elemento 1 kg; Volume 0.000909 m3
- embalagem: re170203 Plástico. (componente de resíduo); rendimento 0.003 kg; Código LER 17 02 03; Massa do elemento 1 kg; Volume 0.001667 m3
