# Ramal de introdução de água potável

- Propriedade do ficheiro: CYPE Ingenieros S.A.
- Formato: FIEBDC-3/2016
- Programa: Generador de precios de la construcción. CYPE Ingenieros, S.A.
- Data: 23/05/2024
- Moeda: EUR
- Custos indirectos: 3 %
- IVA: 23 %

## I Instalações

### IF Abastecimento de água

#### IFB Ramais de introdução

**IFB010** Ud Ramal de introdução de água potável.
Ramal de introdução de água potável, de 8 m de comprimento, colocado superficialmente e fixado ao paramento, formada por tubo de cobre rígido com parede de 1 mm de espessura e 40/42 mm de diâmetro; válvula de corte adufa de. Inclusive material auxiliar para montagem e fixação, acessórios e peças especiais.
Inclui: Marcação. Colocação e fixação do tubo e acessórios. Montagem da válvula de corte. Realização de ensaios.
Critério de medição de projecto: Número de unidades previstas, segundo documentação gráfica de Projecto.
Critério de medição de obra: Medir-se-á o número de unidades realmente executadas segundo especificações de Projecto.

| Código | Un | Descrição | Rendimento | Preço | Importância |
|---|---|---|---|---|---|
| mt37svc010l | Ud | Válvula adufa de latão fundido, para enroscar, de 1 1/2". (material) | 1 | 19.35 | 19.350 |
| mt37tca400g | Ud | Material auxiliar para montagem e fixação das tubagens de cobre rígido, de 40/42 mm de diâmetro. (material) | 8 | 0.79 | 6.320 |
| mt37tca010gg | m | Tubo de cobre rígido com parede de 1 mm de espessura e 40/42 mm de diâmetro, segundo NP EN 1057, com o preço incrementado em 30% relativamente a acessórios e peças especiais. (material) | 8 | 20.45 | 163.600 |
| mo008 | h | Oficial de 1ª canalizador. (mão de obra) | 1.6 | 23.31 | 37.296 |
| mo107 | h | Ajudante de canalizador. (mão de obra) | 1.6 | 22.09 | 35.344 |
| % | % | Custos directos complementares | 2 % | 261.910 | 5.238 |
|  |  | Custos directos |  |  | 267.148 |

Resíduos:
- colocação: mt37tca010gg; factor de resíduo 0.0304653

## Recursos

**mt37svc010l** Ud Válvula adufa de latão fundido, para enroscar, de 1 1/2"
Dados técnicos: Custo energético 913.679 MJ; Emissão de CO2 61.421 kg
Resíduos:
- embalagem: re150101 Embalagens de papel e cartão. (componente de resíduo); rendimento 0.072 kg; Código LER 15 01 01; Massa do elemento 1 kg; Volume 0.001333 m3

**mt37tca010gg** m Tubo de cobre rígido com parede de 1 mm de espessura e 40/42 mm de diâmetro
Dados técnicos: Custo energético 62.662 MJ; Emissão de CO2 1.207 kg; Código LER 17 04 01; Massa do elemento 1.7 kg; Volume 0.001133 m3
