# Ramal de introdução de água potável

- Propriedade do ficheiro: CYPE Ingenieros S.A.
- Formato: FIEBDC-3/2016
- Programa: Generador de precios de la construcción. CYPE Ingenieros, S.A.
- Data: 23/05/2024
- Moeda: EUR
- Custos indirectos: 3 %
- IVA: 23 %

## I Instalações

### IF Abastecimento de água

#### IFB Ramais de introdução

**IFB010** Ud Ramal de introdução de água potável.
Ramal de introdução de água potável, de 8 m de comprimento, colocado superficialmente e fixado ao paramento, formada por tubo de cobre rígido com parede de 1,5 mm de espessura e 61/64 mm de diâmetro; válvula de corte adufa de. Inclusive material auxiliar para montagem e fixação, acessórios e peças especiais.
Inclui: Marcação. Colocação e fixação do tubo e acessórios. Montagem da válvula de corte. Realização de ensaios.
Critério de medição de projecto: Número de unidades previstas, segundo documentação gráfica de Projecto.
Critério de medição de obra: Medir-se-á o número de unidades realmente executadas segundo especificações de Projecto.

| Código | Un | Descrição | Rendimento | Preço | Importância |
|---|---|---|---|---|---|
| mt37svc010r | Ud | Válvula adufa de latão fundido, para enroscar, de 2 1/2". (material) | 1 | 63.28 | 63.280 |
| mt37tca400i | Ud | Material auxiliar para montagem e fixação das tubagens de cobre rígido, de 61/64 mm de diâmetro. (material) | 8 | 2.2 | 17.600 |
| mt37tca010ig | m | Tubo de cobre rígido com parede de 1,5 mm de espessura e 61/64 mm de diâmetro, segundo NP EN 1057, com o preço incrementado em 30% relativamente a acessórios e peças especiais. (material) | 8 | 57.2 | 457.600 |
| mo008 | h | Oficial de 1ª canalizador. (mão de obra) | 1.76 | 23.31 | 41.026 |
| mo107 | h | Ajudante de canalizador. (mão de obra) | 1.76 | 22.09 | 38.878 |
| % | % | Custos directos complementares | 2 % | 618.384 | 12.368 |
|  |  | Custos directos |  |  | 630.752 |

Resíduos:
- colocação: mt37tca010ig; factor de resíduo 0.022

## Recursos

**mt37svc010r** Ud Válvula adufa de latão fundido, para enroscar, de 2 1/2"
Dados técnicos: Custo energético 1194.799 MJ; Emissão de CO2 80.301 kg
Resíduos:
- embalagem: re150101 Embalagens de papel e cartão. (componente de resíduo); rendimento 0.072 kg; Código LER 15 01 01; Massa do elemento 1 kg; Volume 0.001333 m3

**mt37tca010ig** m Tubo de cobre rígido com parede de 1,5 mm de espessura e 61/64 mm de diâmetro
Dados técnicos: Custo energético 127.904 MJ; Emissão de CO2 2.464 kg; Código LER 17 04 01; Massa do elemento 3.47 kg; Volume 0.002313 m3
