# Ramal de introdução de água potável

- Propriedade do ficheiro: CYPE Ingenieros S.A.
- Formato: FIEBDC-3/2016
- Programa: Generador de precios de la construcción. CYPE Ingenieros, S.A.
- Data: 23/05/2024
- Moeda: EUR
- Custos indirectos: 3 %
- IVA: 23 %

## I Instalações

### IF Abastecimento de água

#### IFB Ramais de introdução

**IFB010** Ud Ramal de introdução de água potável.
Ramal de introdução de água potável, de 8 m de comprimento, colocado superficialmente e fixado ao paramento, formada por tubo de policloreto de vinilo não plastificado (PVC-U), de 63 mm de diâmetro exterior, PN=16 atm e 4,7 mm de espessura, com extremo abocardado, para união colada; válvula de corte adufa de. Inclusive material auxiliar para montagem e fixação, acessórios e peças especiais.
Inclui: Marcação. Colocação e fixação do tubo e acessórios. Montagem da válvula de corte. Realização de ensaios.
Critério de medição de projecto: Número de unidades previstas, segundo documentação gráfica de Projecto.
Critério de medição de obra: Medir-se-á o número de unidades realmente executadas segundo especificações de Projecto.

| Código | Un | Descrição | Rendimento | Preço | Importância |
|---|---|---|---|---|---|
| mt37svc010o | Ud | Válvula adufa de latão fundido, para enroscar, de 2". (material) | 1 | 29.62 | 29.620 |
| mt37tvq011cg | Ud | Material auxiliar para montagem e fixação das tubagens de policloreto de vinilo não plastificado (PVC-U), de 63 mm de diâmetro exterior. (material) | 8 | 0.38 | 3.040 |
| mt37tvq010cgg | m | Tubo de policloreto de vinilo não plastificado (PVC-U), de 63 mm de diâmetro exterior, PN=16 atm e 4,7 mm de espessura, com extremo abocardado, para união colada, segundo NP EN 1452, com o preço incrementado em 30% relativamente a acessórios e peças especiais. (material) | 8 | 10 | 80.000 |
| mo008 | h | Oficial de 1ª canalizador. (mão de obra) | 0.72 | 23.31 | 16.783 |
| mo107 | h | Ajudante de canalizador. (mão de obra) | 0.72 | 22.09 | 15.905 |
| % | % | Custos directos complementares | 2 % | 145.348 | 2.907 |
|  |  | Custos directos |  |  | 148.255 |

Resíduos:
- colocação: mt37tvq010cgg; factor de resíduo 0.0269856

## Recursos

**mt37svc010o** Ud Válvula adufa de latão fundido, para enroscar, de 2"
Dados técnicos: Custo energético 983.959 MJ; Emissão de CO2 66.141 kg
Resíduos:
- embalagem: re150101 Embalagens de papel e cartão. (componente de resíduo); rendimento 0.072 kg; Código LER 15 01 01; Massa do elemento 1 kg; Volume 0.001333 m3

**mt37tvq010cgg** m Tubo de policloreto de vinilo não plastificado (PVC-U)
Dados técnicos: Custo energético 114.318 MJ; Emissão de CO2 5.676 kg; Código LER 17 02 03; Massa do elemento 1.18 kg; Volume 0.001967 m3
