# Ramal de introdução de água potável

- Propriedade do ficheiro: CYPE Ingenieros S.A.
- Formato: FIEBDC-3/2016
- Programa: Generador de precios de la construcción. CYPE Ingenieros, S.A.
- Data: 23/05/2024
- Moeda: EUR
- Custos indirectos: 3 %
- IVA: 23 %

## I Instalações

### IF Abastecimento de água

#### IFB Ramais de introdução

**IFB010** Ud Ramal de introdução de água potável.
Ramal de introdução de água potável, de 8 m de comprimento, colocado superficialmente e fixado ao paramento, formada por tubo de polietileno reticulado (PE-Xa), série 5, de 63 mm de diâmetro exterior, PN=6 atm e 5,8 mm de espessura, fornecido em rolos; válvula de corte adufa de. Inclusive material auxiliar para montagem e fixação, acessórios e peças especiais.
Inclui: Marcação. Colocação e fixação do tubo e acessórios. Montagem da válvula de corte. Realização de ensaios.
Critério de medição de projecto: Número de unidades previstas, segundo documentação gráfica de Projecto.
Critério de medição de obra: Medir-se-á o número de unidades realmente executadas segundo especificações de Projecto.

| Código | Un | Descrição | Rendimento | Preço | Importância |
|---|---|---|---|---|---|
| mt37svc010o | Ud | Válvula adufa de latão fundido, para enroscar, de 2". (material) | 1 | 29.62 | 29.620 |
| mt37tpu400g | Ud | Material auxiliar para montagem e fixação das tubagens de polietileno reticulado (PE-Xa), série 5, de 63 mm de diâmetro exterior. (material) | 8 | 1.69 | 13.520 |
| mt37tpu010wg | m | Tubo de polietileno reticulado (PE-Xa), série 5, de 63 mm de diâmetro exterior, PN=6 atm e 5,8 mm de espessura, fornecido em rolos, segundo NP EN ISO 15875-2, com o preço incrementado em 30% relativamente a acessórios e peças especiais. (material) | 8 | 41.93 | 335.440 |
| mo008 | h | Oficial de 1ª canalizador. (mão de obra) | 0.72 | 23.31 | 16.783 |
| mo107 | h | Ajudante de canalizador. (mão de obra) | 0.72 | 22.09 | 15.905 |
| % | % | Custos directos complementares | 2 % | 411.268 | 8.225 |
|  |  | Custos directos |  |  | 419.493 |

Resíduos:
- colocação: mt37tpu010wg; factor de resíduo 0.0221545

## Recursos

**mt37svc010o** Ud Válvula adufa de latão fundido, para enroscar, de 2"
Dados técnicos: Custo energético 983.959 MJ; Emissão de CO2 66.141 kg
Resíduos:
- embalagem: re150101 Embalagens de papel e cartão. (componente de resíduo); rendimento 0.072 kg; Código LER 15 01 01; Massa do elemento 1 kg; Volume 0.001333 m3

**mt37tpu010wg** m Tubo de polietileno reticulado (PE-Xa)
Dados técnicos: Custo energético 95.911 MJ; Emissão de CO2 4.762 kg; Código LER 17 02 03; Massa do elemento 0.99 kg; Volume 0.00165 m3
