# Ramal de introdução de água potável

- Propriedade do ficheiro: CYPE Ingenieros S.A.
- Formato: FIEBDC-3/2016
- Programa: Generador de precios de la construcción. CYPE Ingenieros, S.A.
- Data: 23/05/2024
- Moeda: EUR
- Custos indirectos: 3 %
- IVA: 23 %

## I Instalações

### IF Abastecimento de água

#### IFB Ramais de introdução

**IFB010** Ud Ramal de introdução de água potável.
Ramal de introdução de água potável, de 8 m de comprimento, colocado superficialmente e fixado ao paramento, formada por tubo de polietileno reticulado (PE-Xa), série 5, de 90 mm de diâmetro exterior, PN=6 atm e 8,2 mm de espessura, fornecido em barras; válvula de corte adufa de. Inclusive material auxiliar para montagem e fixação, acessórios e peças especiais.
Inclui: Marcação. Colocação e fixação do tubo e acessórios. Montagem da válvula de corte. Realização de ensaios.
Critério de medição de projecto: Número de unidades previstas, segundo documentação gráfica de Projecto.
Critério de medição de obra: Medir-se-á o número de unidades realmente executadas segundo especificações de Projecto.

| Código | Un | Descrição | Rendimento | Preço | Importância |
|---|---|---|---|---|---|
| mt37svc010u | Ud | Válvula adufa de latão fundido, para enroscar, de 3". (material) | 1 | 79.94 | 79.940 |
| mt37tpu399i | Ud | Material auxiliar para montagem e fixação das tubagens de polietileno reticulado (PE-Xa), série 5, de 90 mm de diâmetro exterior, fornecido em barras. (material) | 8 | 3.85 | 30.800 |
| mt37tpu009Cg | m | Tubo de polietileno reticulado (PE-Xa), série 5, de 90 mm de diâmetro exterior, PN=6 atm e 8,2 mm de espessura, fornecido em barras, segundo NP EN ISO 15875-2, com o preço incrementado em 30% relativamente a acessórios e peças especiais. (material) | 8 | 94.27 | 754.160 |
| mo008 | h | Oficial de 1ª canalizador. (mão de obra) | 0.88 | 23.31 | 20.513 |
| mo107 | h | Ajudante de canalizador. (mão de obra) | 0.88 | 22.09 | 19.439 |
| % | % | Custos directos complementares | 2 % | 904.852 | 18.097 |
|  |  | Custos directos |  |  | 922.949 |

Resíduos:
- colocação: mt37tpu009Cg; factor de resíduo 0.0165

## Recursos

**mt37svc010u** Ud Válvula adufa de latão fundido, para enroscar, de 3"
Dados técnicos: Custo energético 1475.919 MJ; Emissão de CO2 99.181 kg
Resíduos:
- embalagem: re150101 Embalagens de papel e cartão. (componente de resíduo); rendimento 0.072 kg; Código LER 15 01 01; Massa do elemento 1 kg; Volume 0.001333 m3

**mt37tpu009Cg** m Tubo de polietileno reticulado (PE-Xa)
Dados técnicos: Custo energético 193.954 MJ; Emissão de CO2 9.630 kg; Código LER 17 02 03; Massa do elemento 2.002 kg; Volume 0.003337 m3
