# Ramal de introdução de água potável

- Propriedade do ficheiro: CYPE Ingenieros S.A.
- Formato: FIEBDC-3/2016
- Programa: Generador de precios de la construcción. CYPE Ingenieros, S.A.
- Data: 23/05/2024
- Moeda: EUR
- Custos indirectos: 3 %
- IVA: 23 %

## I Instalações

### IF Abastecimento de água

#### IFB Ramais de introdução

**IFB010** Ud Ramal de introdução de água potável.
Ramal de introdução de água potável, de 8 m de comprimento, colocado superficialmente e fixado ao paramento, formada por tubo de polibutileno (PB), para união com anel de retenção, série 5, de 28 mm de diâmetro exterior e 2,5 mm de espessura; válvula de corte adufa de. Inclusive material auxiliar para montagem e fixação, acessórios e peças especiais.
Inclui: Marcação. Colocação e fixação do tubo e acessórios. Montagem da válvula de corte. Realização de ensaios.
Critério de medição de projecto: Número de unidades previstas, segundo documentação gráfica de Projecto.
Critério de medição de obra: Medir-se-á o número de unidades realmente executadas segundo especificações de Projecto.

| Código | Un | Descrição | Rendimento | Preço | Importância |
|---|---|---|---|---|---|
| mt37svc010c | Ud | Válvula adufa de latão fundido, para enroscar, de 3/4". (material) | 1 | 5.89 | 5.890 |
| mt37tpt400f | Ud | Material auxiliar para montagem e fixação das tubagens de polibutileno (PB), de 28 mm de diâmetro exterior. (material) | 8 | 0.28 | 2.240 |
| mt37tpt010fg | m | Tubo de polibutileno (PB), para união com anel de retenção, série 5, de 28 mm de diâmetro exterior e 2,5 mm de espessura, segundo EN ISO 15876-2, com o preço incrementado em 30% relativamente a acessórios e peças especiais. (material) | 8 | 7.16 | 57.280 |
| mo008 | h | Oficial de 1ª canalizador. (mão de obra) | 0.16 | 23.31 | 3.730 |
| mo107 | h | Ajudante de canalizador. (mão de obra) | 0.16 | 22.09 | 3.534 |
| % | % | Custos directos complementares | 2 % | 72.674 | 1.453 |
|  |  | Custos directos |  |  | 74.127 |

Resíduos:
- colocação: mt37tpt010fg; factor de resíduo 0.0274158

## Recursos

**mt37svc010c** Ud Válvula adufa de latão fundido, para enroscar, de 3/4"
Dados técnicos: Custo energético 491.999 MJ; Emissão de CO2 33.101 kg
Resíduos:
- embalagem: re150101 Embalagens de papel e cartão. (componente de resíduo); rendimento 0.072 kg; Código LER 15 01 01; Massa do elemento 1 kg; Volume 0.001333 m3

**mt37tpt010fg** m Tubo de polibutileno (PB)
Dados técnicos: Custo energético 18.407 MJ; Emissão de CO2 0.914 kg; Código LER 17 02 03; Massa do elemento 0.19 kg; Volume 0.000317 m3
