# Ramal de introdução de água potável

- Propriedade do ficheiro: CYPE Ingenieros S.A.
- Formato: FIEBDC-3/2016
- Programa: Generador de precios de la construcción. CYPE Ingenieros, S.A.
- Data: 24/05/2024
- Moeda: EUR
- Custos indirectos: 3 %
- IVA: 23 %

## I Instalações

### IF Abastecimento de água

#### IFB Ramais de introdução

**IFB010** Ud Ramal de introdução de água potável.
Ramal de introdução de água potável, de 8 m de comprimento, colocado superficialmente e fixado ao paramento, formada por tubo de polipropileno copolímero random (PP-R), série 3,2, de 32 mm de diâmetro exterior e 4,4 mm de espessura; válvula de corte de esfera de. Inclusive material auxiliar para montagem e fixação, acessórios e peças especiais.
Inclui: Marcação. Colocação e fixação do tubo e acessórios. Montagem da válvula de corte. Realização de ensaios.
Critério de medição de projecto: Número de unidades previstas, segundo documentação gráfica de Projecto.
Critério de medição de obra: Medir-se-á o número de unidades realmente executadas segundo especificações de Projecto.

| Código | Un | Descrição | Rendimento | Preço | Importância |
|---|---|---|---|---|---|
| mt37sve010d | Ud | Válvula de esfera de latão niquelado para enroscar de 1". (material) | 1 | 12.15 | 12.150 |
| mt37toa400p | Ud | Material auxiliar para montagem e fixação das tubagens de polipropileno copolímero random (PP-R), série 3,2, de 32 mm de diâmetro exterior. (material) | 8 | 0.13 | 1.040 |
| mt37toa110bpg | m | Tubo de polipropileno copolímero random (PP-R), série 3,2, de 32 mm de diâmetro exterior e 4,4 mm de espessura, segundo NP EN ISO 15874-2, com o preço incrementado em 30% relativamente a acessórios e peças especiais. (material) | 8 | 6.17 | 49.360 |
| mo008 | h | Oficial de 1ª canalizador. (mão de obra) | 0.48 | 23.31 | 11.189 |
| mo107 | h | Ajudante de canalizador. (mão de obra) | 0.48 | 22.09 | 10.603 |
| % | % | Custos directos complementares | 2 % | 84.342 | 1.687 |
|  |  | Custos directos |  |  | 86.029 |

Resíduos:
- colocação: mt37toa110bpg; factor de resíduo 0.0275

## Recursos

**mt37sve010d** Ud Válvula de esfera de latão niquelado para enroscar de 1"
Dados técnicos: Custo energético 843.399 MJ; Emissão de CO2 56.701 kg
Resíduos:
- embalagem: re150101 Embalagens de papel e cartão. (componente de resíduo); rendimento 0.072 kg; Código LER 15 01 01; Massa do elemento 1 kg; Volume 0.001333 m3

**mt37toa110bpg** m Tubo de polipropileno copolímero random (PP-R)
Dados técnicos: Custo energético 35.846 MJ; Emissão de CO2 1.780 kg; Código LER 17 02 03; Massa do elemento 0.37 kg; Volume 0.000617 m3
