# Ramal de introdução de água potável

- Propriedade do ficheiro: CYPE Ingenieros S.A.
- Formato: FIEBDC-3/2016
- Programa: Generador de precios de la construcción. CYPE Ingenieros, S.A.
- Data: 06/06/2024
- Moeda: EUR
- Custos indirectos: 3 %
- IVA: 23 %

## I Instalações

### IF Abastecimento de água

#### IFB Ramais de introdução

**IFB010** Ud Ramal de introdução de água potável.
Ramal de introdução de água potável, de 8 m de comprimento, colocado superficialmente e fixado ao paramento, formada por tubo de polipropileno copolímero random (PP-R), série 5, de 110 mm de diâmetro exterior e 10 mm de espessura. Inclusive material auxiliar para montagem e fixação, acessórios e peças especiais.
Inclui: Marcação. Colocação e fixação do tubo e acessórios. Realização de ensaios.
Critério de medição de projecto: Número de unidades previstas, segundo documentação gráfica de Projecto.
Critério de medição de obra: Medir-se-á o número de unidades realmente executadas segundo especificações de Projecto.

| Código | Un | Descrição | Rendimento | Preço | Importância |
|---|---|---|---|---|---|
| mt37toa400h | Ud | Material auxiliar para montagem e fixação das tubagens de polipropileno copolímero random (PP-R), série 5, de 110 mm de diâmetro exterior. (material) | 8 | 1.2 | 9.600 |
| mt37toa110ahg | m | Tubo de polipropileno copolímero random (PP-R), série 5, de 110 mm de diâmetro exterior e 10 mm de espessura, segundo NP EN ISO 15874-2, com o preço incrementado em 30% relativamente a acessórios e peças especiais. (material) | 8 | 56.99 | 455.920 |
| mo008 | h | Oficial de 1ª canalizador. (mão de obra) | 0.96 | 23.31 | 22.378 |
| mo107 | h | Ajudante de canalizador. (mão de obra) | 0.96 | 22.09 | 21.206 |
| % | % | Custos directos complementares | 2 % | 509.104 | 10.182 |
|  |  | Custos directos |  |  | 519.286 |

Resíduos:
- colocação: mt37toa110ahg; factor de resíduo 0.019876

## Recursos

**mt37toa110ahg** m Tubo de polipropileno copolímero random (PP-R)
Dados técnicos: Custo energético 286.765 MJ; Emissão de CO2 14.238 kg; Código LER 17 02 03; Massa do elemento 2.96 kg; Volume 0.004933 m3
