# Ramal de introdução de água potável

- Propriedade do ficheiro: CYPE Ingenieros S.A.
- Formato: FIEBDC-3/2016
- Programa: Generador de precios de la construcción. CYPE Ingenieros, S.A.
- Data: 23/05/2024
- Moeda: EUR
- Custos indirectos: 3 %
- IVA: 23 %

## I Instalações

### IF Abastecimento de água

#### IFB Ramais de introdução

**IFB010** Ud Ramal de introdução de água potável.
Ramal de introdução de água potável, de 8 m de comprimento, colocado superficialmente e fixado ao paramento, formada por tubo de policloreto de vinilo não plastificado (PVC-U), de 32 mm de diâmetro exterior, PN=16 atm e 2,4 mm de espessura, com extremo abocardado, para união colada. Inclusive material auxiliar para montagem e fixação, acessórios e peças especiais.
Inclui: Marcação. Colocação e fixação do tubo e acessórios. Realização de ensaios.
Critério de medição de projecto: Número de unidades previstas, segundo documentação gráfica de Projecto.
Critério de medição de obra: Medir-se-á o número de unidades realmente executadas segundo especificações de Projecto.

| Código | Un | Descrição | Rendimento | Preço | Importância |
|---|---|---|---|---|---|
| mt37tvq011cd | Ud | Material auxiliar para montagem e fixação das tubagens de policloreto de vinilo não plastificado (PVC-U), de 32 mm de diâmetro exterior. (material) | 8 | 0.12 | 0.960 |
| mt37tvq010cdg | m | Tubo de policloreto de vinilo não plastificado (PVC-U), de 32 mm de diâmetro exterior, PN=16 atm e 2,4 mm de espessura, com extremo abocardado, para união colada, segundo NP EN 1452, com o preço incrementado em 30% relativamente a acessórios e peças especiais. (material) | 8 | 3.12 | 24.960 |
| mo008 | h | Oficial de 1ª canalizador. (mão de obra) | 0.48 | 23.31 | 11.189 |
| mo107 | h | Ajudante de canalizador. (mão de obra) | 0.48 | 22.09 | 10.603 |
| % | % | Custos directos complementares | 2 % | 47.712 | 0.954 |
|  |  | Custos directos |  |  | 48.666 |

Resíduos:
- colocação: mt37tvq010cdg; factor de resíduo 0.0275

## Recursos

**mt37tvq010cdg** m Tubo de policloreto de vinilo não plastificado (PVC-U)
Dados técnicos: Custo energético 30.033 MJ; Emissão de CO2 1.491 kg; Código LER 17 02 03; Massa do elemento 0.31 kg; Volume 0.000517 m3
