# Ramal de introdução de água potável

- Propriedade do ficheiro: CYPE Ingenieros S.A.
- Formato: FIEBDC-3/2016
- Programa: Generador de precios de la construcción. CYPE Ingenieros, S.A.
- Data: 23/05/2024
- Moeda: EUR
- Custos indirectos: 3 %
- IVA: 23 %

## I Instalações

### IF Abastecimento de água

#### IFB Ramais de introdução

**IFB010** Ud Ramal de introdução de água potável.
Ramal de introdução de água potável, de 8 m de comprimento, colocado superficialmente e fixado ao paramento, formada por tubo de polipropileno copolímero random (PP-R), série 5, de 125 mm de diâmetro exterior e 11,4 mm de espessura. Inclusive material auxiliar para montagem e fixação, acessórios e peças especiais.
Inclui: Marcação. Colocação e fixação do tubo e acessórios. Realização de ensaios.
Critério de medição de projecto: Número de unidades previstas, segundo documentação gráfica de Projecto.
Critério de medição de obra: Medir-se-á o número de unidades realmente executadas segundo especificações de Projecto.

| Código | Un | Descrição | Rendimento | Preço | Importância |
|---|---|---|---|---|---|
| mt37toa400i | Ud | Material auxiliar para montagem e fixação das tubagens de polipropileno copolímero random (PP-R), série 5, de 125 mm de diâmetro exterior. (material) | 8 | 1.56 | 12.480 |
| mt37toa110aig | m | Tubo de polipropileno copolímero random (PP-R), série 5, de 125 mm de diâmetro exterior e 11,4 mm de espessura, segundo NP EN ISO 15874-2, com o preço incrementado em 30% relativamente a acessórios e peças especiais. (material) | 8 | 74.03 | 592.240 |
| mo008 | h | Oficial de 1ª canalizador. (mão de obra) | 1.04 | 23.31 | 24.242 |
| mo107 | h | Ajudante de canalizador. (mão de obra) | 1.04 | 22.09 | 22.974 |
| % | % | Custos directos complementares | 2 % | 651.936 | 13.039 |
|  |  | Custos directos |  |  | 664.975 |

Resíduos:
- colocação: mt37toa110aig; factor de resíduo 0.0172966

## Recursos

**mt37toa110aig** m Tubo de polipropileno copolímero random (PP-R)
Dados técnicos: Custo energético 372.019 MJ; Emissão de CO2 18.470 kg; Código LER 17 02 03; Massa do elemento 3.84 kg; Volume 0.0064 m3
