# Tubagem para instalação interior, colocada superficialmente

- Propriedade do ficheiro: CYPE Ingenieros S.A.
- Formato: FIEBDC-3/2016
- Programa: Generador de precios de la construcción. CYPE Ingenieros, S.A.
- Data: 15/06/2024
- Moeda: EUR
- Custos indirectos: 3 %
- IVA: 23 %

## I Instalações

### IF Abastecimento de água

#### IFI Instalação interior

**IFI005** m Tubagem para instalação interior, colocada superficialmente.
Tubagem para instalação interior, colocada superficialmente e fixada ao paramento, formada por tubo multicamada de polietileno reticulado/alumínio/polietileno (PE-X/Al/PE), de 16 mm de diâmetro exterior e 2 mm de espessura. Inclusive material auxiliar para montagem e fixação, acessórios e peças especiais.
Inclui: Marcação. Colocação e fixação do tubo e acessórios. Realização de ensaios.
Critério de medição de projecto: Comprimento medido segundo documentação gráfica de Projecto.
Critério de medição de obra: Medir-se-á o comprimento realmente executado segundo especificações de Projecto.

| Código | Un | Descrição | Rendimento | Preço | Importância |
|---|---|---|---|---|---|
| mt37tmc406a | Ud | Material auxiliar para montagem e fixação das tubagens multicamada de polietileno reticulado/alumínio/polietileno (PE-X/Al/PE), de 16 mm de diâmetro exterior. (material) | 1 | 0.07 | 0.070 |
| mt37tmc026ac | m | Tubo multicamada de polietileno reticulado/alumínio/polietileno (PE-X/Al/PE), de 16 mm de diâmetro exterior e 2 mm de espessura, segundo NP EN ISO 21003-1, com o preço incrementado em 10% relativamente a acessórios e peças especiais. (material) | 1 | 1.56 | 1.560 |
| mo008 | h | Oficial de 1ª canalizador. (mão de obra) | 0.03 | 23.31 | 0.699 |
| mo107 | h | Ajudante de canalizador. (mão de obra) | 0.03 | 22.09 | 0.663 |
| % | % | Custos directos complementares | 2 % | 2.992 | 0.060 |
|  |  | Custos directos |  |  | 3.052 |

Resíduos:
- colocação: mt37tmc026ac; factor de resíduo 0.0275045

## Recursos

**mt37tmc026ac** m Tubo multicamada de polietileno reticulado/alumínio/polietileno (PE-X/Al/PE)
Dados técnicos: Custo energético 14.320 MJ; Emissão de CO2 0.660 kg; Código LER 17 02 03; Massa do elemento 0.111 kg; Volume 0.000185 m3
