# Tubagem para instalação interior, colocada superficialmente

- Propriedade do ficheiro: CYPE Ingenieros S.A.
- Formato: FIEBDC-3/2016
- Programa: Generador de precios de la construcción. CYPE Ingenieros, S.A.
- Data: 15/06/2024
- Moeda: EUR
- Custos indirectos: 3 %
- IVA: 23 %

## I Instalações

### IF Abastecimento de água

#### IFI Instalação interior

**IFI005** m Tubagem para instalação interior, colocada superficialmente.
Tubagem para instalação interior, colocada superficialmente e fixada ao paramento, formada por tubo multicamada de polietileno reticulado/alumínio/polietileno (PE-X/Al/PE), de 40 mm de diâmetro exterior e 3,7 mm de espessura. Inclusive material auxiliar para montagem e fixação, acessórios e peças especiais.
Inclui: Marcação. Colocação e fixação do tubo e acessórios. Realização de ensaios.
Critério de medição de projecto: Comprimento medido segundo documentação gráfica de Projecto.
Critério de medição de obra: Medir-se-á o comprimento realmente executado segundo especificações de Projecto.

| Código | Un | Descrição | Rendimento | Preço | Importância |
|---|---|---|---|---|---|
| mt37tmc406e | Ud | Material auxiliar para montagem e fixação das tubagens multicamada de polietileno reticulado/alumínio/polietileno (PE-X/Al/PE), de 40 mm de diâmetro exterior. (material) | 1 | 0.63 | 0.630 |
| mt37tmc026ec | m | Tubo multicamada de polietileno reticulado/alumínio/polietileno (PE-X/Al/PE), de 40 mm de diâmetro exterior e 3,7 mm de espessura, segundo NP EN ISO 21003-1, com o preço incrementado em 10% relativamente a acessórios e peças especiais. (material) | 1 | 13.79 | 13.790 |
| mo008 | h | Oficial de 1ª canalizador. (mão de obra) | 0.05 | 23.31 | 1.166 |
| mo107 | h | Ajudante de canalizador. (mão de obra) | 0.05 | 22.09 | 1.105 |
| % | % | Custos directos complementares | 2 % | 16.691 | 0.334 |
|  |  | Custos directos |  |  | 17.025 |

Resíduos:
- colocação: mt37tmc026ec; factor de resíduo 0.0264118

## Recursos

**mt37tmc026ec** m Tubo multicamada de polietileno reticulado/alumínio/polietileno (PE-X/Al/PE)
Dados técnicos: Custo energético 63.603 MJ; Emissão de CO2 2.929 kg; Código LER 17 02 03; Massa do elemento 0.493 kg; Volume 0.000822 m3
