# Tubagem para instalação interior, colocada superficialmente

- Propriedade do ficheiro: CYPE Ingenieros S.A.
- Formato: FIEBDC-3/2016
- Programa: Generador de precios de la construcción. CYPE Ingenieros, S.A.
- Data: 15/06/2024
- Moeda: EUR
- Custos indirectos: 3 %
- IVA: 23 %

## I Instalações

### IF Abastecimento de água

#### IFI Instalação interior

**IFI005** m Tubagem para instalação interior, colocada superficialmente.
Tubagem para instalação interior, colocada superficialmente e fixada ao paramento, formada por tubo de polietileno reticulado (PE-Xa), série 5, de 110 mm de diâmetro exterior, PN=6 atm e 10 mm de espessura, fornecido em barras. Inclusive material auxiliar para montagem e fixação, acessórios e peças especiais.
Inclui: Marcação. Colocação e fixação do tubo e acessórios. Realização de ensaios.
Critério de medição de projecto: Comprimento medido segundo documentação gráfica de Projecto.
Critério de medição de obra: Medir-se-á o comprimento realmente executado segundo especificações de Projecto.

| Código | Un | Descrição | Rendimento | Preço | Importância |
|---|---|---|---|---|---|
| mt37tpu399j | Ud | Material auxiliar para montagem e fixação das tubagens de polietileno reticulado (PE-Xa), série 5, de 110 mm de diâmetro exterior, fornecido em barras. (material) | 1 | 5.25 | 5.250 |
| mt37tpu009Dc | m | Tubo de polietileno reticulado (PE-Xa), série 5, de 110 mm de diâmetro exterior, PN=6 atm e 10 mm de espessura, fornecido em barras, segundo NP EN ISO 15875-2, com o preço incrementado em 10% relativamente a acessórios e peças especiais. (material) | 1 | 108.98 | 108.980 |
| mo008 | h | Oficial de 1ª canalizador. (mão de obra) | 0.12 | 23.31 | 2.797 |
| mo107 | h | Ajudante de canalizador. (mão de obra) | 0.12 | 22.09 | 2.651 |
| % | % | Custos directos complementares | 2 % | 119.678 | 2.394 |
|  |  | Custos directos |  |  | 122.072 |

Resíduos:
- colocação: mt37tpu009Dc; factor de resíduo 0.0165

## Recursos

**mt37tpu009Dc** m Tubo de polietileno reticulado (PE-Xa)
Dados técnicos: Custo energético 273.783 MJ; Emissão de CO2 13.593 kg; Código LER 17 02 03; Massa do elemento 2.826 kg; Volume 0.00471 m3
