# Tubagem para instalação interior, colocada superficialmente

- Propriedade do ficheiro: CYPE Ingenieros S.A.
- Formato: FIEBDC-3/2016
- Programa: Generador de precios de la construcción. CYPE Ingenieros, S.A.
- Data: 15/06/2024
- Moeda: EUR
- Custos indirectos: 3 %
- IVA: 23 %

## I Instalações

### IF Abastecimento de água

#### IFI Instalação interior

**IFI005** m Tubagem para instalação interior, colocada superficialmente.
Tubagem para instalação interior, colocada superficialmente e fixada ao paramento, formada por tubo de polietileno resistente à temperatura (PE-RT), série 5, com camada intermédia de reforço, de 50 mm de diâmetro exterior e 4,6 mm de espessura. Inclusive material auxiliar para montagem e fixação, acessórios e peças especiais.
Inclui: Marcação. Colocação e fixação do tubo e acessórios. Realização de ensaios.
Critério de medição de projecto: Comprimento medido segundo documentação gráfica de Projecto.
Critério de medição de obra: Medir-se-á o comprimento realmente executado segundo especificações de Projecto.

| Código | Un | Descrição | Rendimento | Preço | Importância |
|---|---|---|---|---|---|
| mt37tmc415ad | m | Material auxiliar para montagem e fixação das tubagens de polietileno resistente à temperatura (PE-RT), de 50 mm de diâmetro exterior. (material) | 1 | 0.55 | 0.550 |
| mt37tmc005adc | m | Tubo de polietileno resistente à temperatura (PE-RT), série 5, com camada intermédia de reforço, de 50 mm de diâmetro exterior e 4,6 mm de espessura, segundo NP EN ISO 22391-2, com o preço incrementado em 10% relativamente a acessórios e peças especiais. (material) | 1 | 12 | 12.000 |
| mo008 | h | Oficial de 1ª canalizador. (mão de obra) | 0.08 | 23.31 | 1.865 |
| mo107 | h | Ajudante de canalizador. (mão de obra) | 0.08 | 22.09 | 1.767 |
| % | % | Custos directos complementares | 2 % | 16.182 | 0.324 |
|  |  | Custos directos |  |  | 16.506 |

Resíduos:
- colocação: mt37tmc005adc; factor de resíduo 0.026682

## Recursos

**mt37tmc005adc** m Tubo de polietileno resistente à temperatura (PE-RT)
Dados técnicos: Custo energético 59.097 MJ; Emissão de CO2 2.934 kg; Código LER 17 02 03; Massa do elemento 0.61 kg; Volume 0.001017 m3
