# Tubagem para instalação interior, encastrada na parede

- Propriedade do ficheiro: CYPE Ingenieros S.A.
- Formato: FIEBDC-3/2016
- Programa: Generador de precios de la construcción. CYPE Ingenieros, S.A.
- Data: 21/05/2024
- Moeda: EUR
- Custos indirectos: 3 %
- IVA: 23 %

## I Instalações

### IF Abastecimento de água

#### IFI Instalação interior

**IFI006** m Tubagem para instalação interior, encastrada na parede.
Tubagem para instalação interior, encastrada na parede, formada por tubo de aço galvanizado estirado sem soldadura, série M, de 1/2" DN 15 mm de diâmetro e 2,6 mm de espessura, protegido contra a corrosão por agentes externos, através de tubo nervurado de PP. Inclusive material auxiliar para montagem e fixação, acessórios e peças especiais.
Critérios considerados na determinação do preço da unidade de obra: O preço não inclui os trabalhos auxiliares de pedreiro para instalações.
Inclui: Marcação. Colocação da protecção das tubagens. Colocação e fixação do tubo e acessórios. Realização de ensaios.
Critério de medição de projecto: Comprimento medido segundo documentação gráfica de Projecto.
Critério de medição de obra: Medir-se-á o comprimento realmente executado segundo especificações de Projecto.

| Código | Un | Descrição | Rendimento | Preço | Importância |
|---|---|---|---|---|---|
| mt08tag400b | Ud | Material auxiliar para montagem e fixação das tubagens de aço galvanizado, de 1/2" DN 15 mm. (material) | 0.4 | 0.39 | 0.156 |
| mt08tag015bc | m | Tubo de aço galvanizado estirado sem soldadura, série M, de 1/2" DN 15 mm de diâmetro e 2,6 mm de espessura, segundo NP EN 10255, com o preço incrementado em 10% relativamente a acessórios e peças especiais. (material) | 1 | 8.47 | 8.470 |
| mt37wwt010d | m | Tubo flexível corrugado de polipropileno, de 19 mm de diâmetro, temperatura de trabalho até 100°C, para sinalização e protecção mecânica e contra os agentes externos como gesso, cimento, cal, etc., das tubagens de água fria e A.Q.S. (material) | 1.05 | 0.54 | 0.567 |
| mo008 | h | Oficial de 1ª canalizador. (mão de obra) | 0.24 | 23.31 | 5.594 |
| mo107 | h | Ajudante de canalizador. (mão de obra) | 0.24 | 22.09 | 5.302 |
| % | % | Custos directos complementares | 2 % | 20.089 | 0.402 |
|  |  | Custos directos |  |  | 20.491 |

Resíduos:
- colocação: mt08tag015bc; factor de resíduo 0.0332901

## Recursos

**mt08tag015bc** m Tubo de aço galvanizado estirado sem soldadura
Dados técnicos: Custo energético 32.156 MJ; Emissão de CO2 3.092 kg; Código LER 17 04 05; Massa do elemento 1.21 kg; Volume 0.000576 m3
Resíduos:
- embalagem: re170201 Madeira. (componente de resíduo); rendimento 0.011 kg; Código LER 17 02 01; Massa do elemento 1 kg; Volume 0.000909 m3
- embalagem: re170203 Plástico. (componente de resíduo); rendimento 0.003 kg; Código LER 17 02 03; Massa do elemento 1 kg; Volume 0.001667 m3
