# Tubagem para instalação interior, encastrada na parede

- Propriedade do ficheiro: CYPE Ingenieros S.A.
- Formato: FIEBDC-3/2016
- Programa: Generador de precios de la construcción. CYPE Ingenieros, S.A.
- Data: 15/06/2024
- Moeda: EUR
- Custos indirectos: 3 %
- IVA: 23 %

## I Instalações

### IF Abastecimento de água

#### IFI Instalação interior

**IFI006** m Tubagem para instalação interior, encastrada na parede.
Tubagem para instalação interior, encastrada na parede, formada por tubo de aço galvanizado estirado sem soldadura, série M, de 1" DN 25 mm de diâmetro e 3,2 mm de espessura, protegido contra a corrosão por agentes externos, através de tubo nervurado de PP. Inclusive material auxiliar para montagem e fixação, acessórios e peças especiais.
Critérios considerados na determinação do preço da unidade de obra: O preço não inclui os trabalhos auxiliares de pedreiro para instalações.
Inclui: Marcação. Colocação da protecção das tubagens. Colocação e fixação do tubo e acessórios. Realização de ensaios.
Critério de medição de projecto: Comprimento medido segundo documentação gráfica de Projecto.
Critério de medição de obra: Medir-se-á o comprimento realmente executado segundo especificações de Projecto.

| Código | Un | Descrição | Rendimento | Preço | Importância |
|---|---|---|---|---|---|
| mt08tag400d | Ud | Material auxiliar para montagem e fixação das tubagens de aço galvanizado, de 1" DN 25 mm. (material) | 0.4 | 0.65 | 0.260 |
| mt08tag015dc | m | Tubo de aço galvanizado estirado sem soldadura, série M, de 1" DN 25 mm de diâmetro e 3,2 mm de espessura, segundo NP EN 10255, com o preço incrementado em 10% relativamente a acessórios e peças especiais. (material) | 1 | 14.25 | 14.250 |
| mt37wwt010f | m | Tubo flexível corrugado de polipropileno, de 29 mm de diâmetro, temperatura de trabalho até 100°C, para sinalização e protecção mecânica e contra os agentes externos como gesso, cimento, cal, etc., das tubagens de água fria e A.Q.S. (material) | 1.05 | 1.08 | 1.134 |
| mo008 | h | Oficial de 1ª canalizador. (mão de obra) | 0.26 | 23.31 | 6.061 |
| mo107 | h | Ajudante de canalizador. (mão de obra) | 0.26 | 22.09 | 5.743 |
| % | % | Custos directos complementares | 2 % | 27.448 | 0.549 |
|  |  | Custos directos |  |  | 27.997 |

Resíduos:
- colocação: mt08tag015dc; factor de resíduo 0.0324676

## Recursos

**mt08tag015dc** m Tubo de aço galvanizado estirado sem soldadura
Dados técnicos: Custo energético 62.285 MJ; Emissão de CO2 6.163 kg; Código LER 17 04 05; Massa do elemento 2.41 kg; Volume 0.001148 m3
Resíduos:
- embalagem: re170201 Madeira. (componente de resíduo); rendimento 0.011 kg; Código LER 17 02 01; Massa do elemento 1 kg; Volume 0.000909 m3
- embalagem: re170203 Plástico. (componente de resíduo); rendimento 0.003 kg; Código LER 17 02 03; Massa do elemento 1 kg; Volume 0.001667 m3
