# Tubagem para instalação interior, encastrada na parede

- Propriedade do ficheiro: CYPE Ingenieros S.A.
- Formato: FIEBDC-3/2016
- Programa: Generador de precios de la construcción. CYPE Ingenieros, S.A.
- Data: 15/06/2024
- Moeda: EUR
- Custos indirectos: 3 %
- IVA: 23 %

## I Instalações

### IF Abastecimento de água

#### IFI Instalação interior

**IFI006** m Tubagem para instalação interior, encastrada na parede.
Tubagem para instalação interior, encastrada na parede, formada por tubo multicamada de polipropileno copolímero random resistente à temperatura/polipropileno copolímero random resistente à temperatura/polipropileno copolímero random (PP-RCT/PP-RCT/PP-R), série 3,2, de 16 mm de diâmetro exterior e 2,2 mm de espessura. Inclusive material auxiliar para montagem e fixação, acessórios e peças especiais.
Critérios considerados na determinação do preço da unidade de obra: O preço não inclui os trabalhos auxiliares de pedreiro para instalações.
Inclui: Marcação. Colocação e fixação do tubo e acessórios. Realização de ensaios.
Critério de medição de projecto: Comprimento medido segundo documentação gráfica de Projecto.
Critério de medição de obra: Medir-se-á o comprimento realmente executado segundo especificações de Projecto.

| Código | Un | Descrição | Rendimento | Preço | Importância |
|---|---|---|---|---|---|
| mt37toa403a | Ud | Material auxiliar para montagem e fixação das tubagens multicamada de polipropileno copolímero random resistente à temperatura/polipropileno copolímero random resistente à temperatura/polipropileno copolímero random (PP-RCT/PP-RCT/PP-R), série 3,2, de 16 mm de diâmetro exterior. (material) | 0.4 | 0.11 | 0.044 |
| mt37toa113ac | m | Tubo multicamada de polipropileno copolímero random resistente à temperatura/polipropileno copolímero random resistente à temperatura/polipropileno copolímero random (PP-RCT/PP-RCT/PP-R), série 3,2, de 16 mm de diâmetro exterior e 2,2 mm de espessura, segundo NP EN ISO 15874-2, com o preço incrementado em 10% relativamente a acessórios e peças especiais. (material) | 1 | 2.99 | 2.990 |
| mo008 | h | Oficial de 1ª canalizador. (mão de obra) | 0.04 | 23.31 | 0.932 |
| mo107 | h | Ajudante de canalizador. (mão de obra) | 0.04 | 22.09 | 0.884 |
| % | % | Custos directos complementares | 2 % | 4.850 | 0.097 |
|  |  | Custos directos |  |  | 4.947 |

Resíduos:
- colocação: mt37toa113ac; factor de resíduo 0.0275

## Recursos

**mt37toa113ac** m Tubo multicamada de polipropileno copolímero random resistente à temperatura/polipropileno copolímero random resistente
Dados técnicos: Custo energético 8.364 MJ; Emissão de CO2 0.262 kg; Código LER 17 02 03; Massa do elemento 0.09 kg; Volume 0.00015 m3
