# Instalação interior para WC de serviço

- Propriedade do ficheiro: CYPE Ingenieros S.A.
- Formato: FIEBDC-3/2016
- Programa: Generador de precios de la construcción. CYPE Ingenieros, S.A.
- Data: 15/06/2024
- Moeda: EUR
- Custos indirectos: 3 %
- IVA: 23 %

## I Instalações

### IF Abastecimento de água

#### IFI Instalação interior

**IFI010** Ud Instalação interior para WC de serviço.
Instalação interior de abastecimento de água para WC de serviço com capacidade para: sanita, lavatório simples, realizada com tubo de polipropileno copolímero random (PP-R), série 2,5, para a rede de água fria e quente que liga o ramal de distribuição individual ou um dos seus ramais de alimentação com cada um dos aparelhos sanitários, com os diâmetros necessários para cada ponto de serviço. Inclusive material auxiliar para montagem e fixação, ramal de distribuição individual, acessórios de ramais.
Critérios considerados na determinação do preço da unidade de obra: O preço não inclui os trabalhos auxiliares de pedreiro para instalações.
Inclui: Marcação. Colocação e fixação de tubagens. Realização de ensaios.
Critério de medição de projecto: Número de unidades previstas, segundo documentação gráfica de Projecto.
Critério de medição de obra: Medir-se-á o número de unidades realmente executadas segundo especificações de Projecto.

| Código | Un | Descrição | Rendimento | Preço | Importância |
|---|---|---|---|---|---|
| mt37toa400C | Ud | Material auxiliar para montagem e fixação das tubagens de polipropileno copolímero random (PP-R), série 2,5, de 16 mm de diâmetro exterior. (material) | 8.1 | 0.05 | 0.405 |
| mt37toa110cCg | m | Tubo de polipropileno copolímero random (PP-R), série 2,5, de 16 mm de diâmetro exterior e 2,7 mm de espessura, segundo NP EN ISO 15874-2, com o preço incrementado em 30% relativamente a acessórios e peças especiais. (material) | 8.1 | 2.12 | 17.172 |
| mt37toa400D | Ud | Material auxiliar para montagem e fixação das tubagens de polipropileno copolímero random (PP-R), série 2,5, de 20 mm de diâmetro exterior. (material) | 15 | 0.05 | 0.750 |
| mt37toa110cDg | m | Tubo de polipropileno copolímero random (PP-R), série 2,5, de 20 mm de diâmetro exterior e 3,4 mm de espessura, segundo NP EN ISO 15874-2, com o preço incrementado em 30% relativamente a acessórios e peças especiais. (material) | 15 | 2.41 | 36.150 |
| mo008 | h | Oficial de 1ª canalizador. (mão de obra) | 4.505 | 23.31 | 105.012 |
| mo107 | h | Ajudante de canalizador. (mão de obra) | 4.505 | 22.09 | 99.515 |
| % | % | Custos directos complementares | 2 % | 259.004 | 5.180 |
|  |  | Custos directos |  |  | 264.184 |

Resíduos:
- colocação: mt37toa110cCg; factor de resíduo 0.0275
- colocação: mt37toa110cDg; factor de resíduo 0.0275

## Recursos

**mt37toa110cCg** m Tubo de polipropileno copolímero random (PP-R)
Dados técnicos: Custo energético 10.657 MJ; Emissão de CO2 0.529 kg; Código LER 17 02 03; Massa do elemento 0.11 kg; Volume 0.000183 m3

**mt37toa110cDg** m Tubo de polipropileno copolímero random (PP-R)
Dados técnicos: Custo energético 16.470 MJ; Emissão de CO2 0.818 kg; Código LER 17 02 03; Massa do elemento 0.17 kg; Volume 0.000283 m3
