# Instalação interior para WC de serviço

- Propriedade do ficheiro: CYPE Ingenieros S.A.
- Formato: FIEBDC-3/2016
- Programa: Generador de precios de la construcción. CYPE Ingenieros, S.A.
- Data: 15/06/2024
- Moeda: EUR
- Custos indirectos: 3 %
- IVA: 23 %

## I Instalações

### IF Abastecimento de água

#### IFI Instalação interior

**IFI010** Ud Instalação interior para WC de serviço.
Instalação interior de abastecimento de água para WC de serviço com capacidade para: sanita, lavatório simples, chuveiro, realizada com tubo de polipropileno copolímero random resistente à temperatura/polipropileno copolímero random resistente à temperatura com fibra de vidro/polipropileno copolímero random resistente à temperatura (PP-RCT/PP-RCT com fibra de vidro/PP-RCT), série 4, para a rede de água fria e quente que liga o ramal de distribuição individual ou um dos seus ramais de alimentação com cada um dos aparelhos sanitários, com os diâmetros necessários para cada ponto de serviço. Inclusive válvulas de seccionamento para o corte do abastecimento de água, de polipropileno copolímero random (PP-R), material auxiliar para montagem e fixação, ramal de distribuição individual, acessórios de ramais.
Critérios considerados na determinação do preço da unidade de obra: O preço não inclui os trabalhos auxiliares de pedreiro para instalações.
Inclui: Marcação. Colocação e fixação de tubagens e válvulas. Realização de ensaios.
Critério de medição de projecto: Número de unidades previstas, segundo documentação gráfica de Projecto.
Critério de medição de obra: Medir-se-á o número de unidades realmente executadas segundo especificações de Projecto.

| Código | Un | Descrição | Rendimento | Preço | Importância |
|---|---|---|---|---|---|
| mt37toa409a | Ud | Material auxiliar para montagem e fixação das tubagens multicamada de polipropileno copolímero random resistente à temperatura/polipropileno copolímero random resistente à temperatura com fibra de vidro/polipropileno copolímero random resistente à temperatura (PP-RCT/PP-RCT com fibra de vidro/PP-RCT), série 4, de 20 mm de diâmetro exterior. (material) | 28.5 | 0.09 | 2.565 |
| mt37toa119ag | m | Tubo multicamada de polipropileno copolímero random resistente à temperatura/polipropileno copolímero random resistente à temperatura com fibra de vidro/polipropileno copolímero random resistente à temperatura (PP-RCT/PP-RCT com fibra de vidro/PP-RCT), série 4, de 20 mm de diâmetro exterior e 2,3 mm de espessura, segundo NP EN ISO 15874-2, com o preço incrementado em 30% relativamente a acessórios e peças especiais. (material) | 28.5 | 2.28 | 64.980 |
| mt37sva010a | Ud | Válvula de seccionamento para encastrar, de assento plano, de 3/4" de diâmetro, qualidade básica. (material) | 2 | 12.92 | 25.840 |
| mo008 | h | Oficial de 1ª canalizador. (mão de obra) | 5.558 | 23.31 | 129.557 |
| mo107 | h | Ajudante de canalizador. (mão de obra) | 5.558 | 22.09 | 122.776 |
| % | % | Custos directos complementares | 2 % | 345.718 | 6.914 |
|  |  | Custos directos |  |  | 352.632 |

Resíduos:
- colocação: mt37toa119ag; factor de resíduo 0.0275

## Recursos

**mt37toa119ag** m Tubo multicamada de polipropileno copolímero random resistente à temperatura/polipropileno copolímero random resistente
Dados técnicos: Custo energético 11.152 MJ; Emissão de CO2 0.349 kg; Código LER 17 02 03; Massa do elemento 0.12 kg; Volume 0.0002 m3

**mt37sva010a** Ud Válvula de seccionamento para encastrar, de assento plano, de 3/4" de diâmetro, qualidade básica
Dados técnicos: Custo energético 511.326 MJ; Emissão de CO2 34.399 kg
Resíduos:
- embalagem: re150101 Embalagens de papel e cartão. (componente de resíduo); rendimento 0.072 kg; Código LER 15 01 01; Massa do elemento 1 kg; Volume 0.001333 m3
