# Instalação interior para cozinha

- Propriedade do ficheiro: CYPE Ingenieros S.A.
- Formato: FIEBDC-3/2016
- Programa: Generador de precios de la construcción. CYPE Ingenieros, S.A.
- Data: 15/06/2024
- Moeda: EUR
- Custos indirectos: 3 %
- IVA: 23 %

## I Instalações

### IF Abastecimento de água

#### IFI Instalação interior

**IFI012** Ud Instalação interior para cozinha.
Instalação interior de abastecimento de água para cozinha com capacidade para: lava-loiças, realizada com tubo de cobre rígido, para a rede de água fria e quente que liga o ramal de distribuição individual ou um dos seus ramais de alimentação com cada um dos aparelhos sanitários, com os diâmetros necessários para cada ponto de serviço. Inclusive válvulas de seccionamento para o corte do abastecimento de água, de assentamento plano, em montagem encastrada, material auxiliar para montagem e fixação, ramal de distribuição individual, protecção contra a corrosão por agentes externos, através de tubo nervurado de PP, acessórios de ramais.
Critérios considerados na determinação do preço da unidade de obra: O preço não inclui os trabalhos auxiliares de pedreiro para instalações.
Inclui: Marcação. Colocação da protecção das tubagens. Colocação e fixação de tubagens e válvulas. Realização de ensaios.
Critério de medição de projecto: Número de unidades previstas, segundo documentação gráfica de Projecto.
Critério de medição de obra: Medir-se-á o número de unidades realmente executadas segundo especificações de Projecto.

| Código | Un | Descrição | Rendimento | Preço | Importância |
|---|---|---|---|---|---|
| mt37tca400b | Ud | Material auxiliar para montagem e fixação das tubagens de cobre rígido, de 13/15 mm de diâmetro. (material) | 5.4 | 0.24 | 1.296 |
| mt37tca010bg | m | Tubo de cobre rígido com parede de 1 mm de espessura e 13/15 mm de diâmetro, segundo NP EN 1057, com o preço incrementado em 30% relativamente a acessórios e peças especiais. (material) | 5.4 | 6.27 | 33.858 |
| mt37wwt010c | m | Tubo flexível corrugado de polipropileno, de 16 mm de diâmetro, temperatura de trabalho até 100°C, para sinalização e protecção mecânica e contra os agentes externos como gesso, cimento, cal, etc., das tubagens de água fria e A.Q.S. (material) | 5.67 | 0.44 | 2.495 |
| mt37tca400c | Ud | Material auxiliar para montagem e fixação das tubagens de cobre rígido, de 16/18 mm de diâmetro. (material) | 11 | 0.3 | 3.300 |
| mt37tca010cg | m | Tubo de cobre rígido com parede de 1 mm de espessura e 16/18 mm de diâmetro, segundo NP EN 1057, com o preço incrementado em 30% relativamente a acessórios e peças especiais. (material) | 11 | 7.9 | 86.900 |
| mt37wwt010d | m | Tubo flexível corrugado de polipropileno, de 19 mm de diâmetro, temperatura de trabalho até 100°C, para sinalização e protecção mecânica e contra os agentes externos como gesso, cimento, cal, etc., das tubagens de água fria e A.Q.S. (material) | 11.55 | 0.54 | 6.237 |
| mt37sva010a | Ud | Válvula de seccionamento para encastrar, de assento plano, de 3/4" de diâmetro, qualidade básica. (material) | 2 | 12.92 | 25.840 |
| mo008 | h | Oficial de 1ª canalizador. (mão de obra) | 3.247 | 23.31 | 75.688 |
| mo107 | h | Ajudante de canalizador. (mão de obra) | 3.247 | 22.09 | 71.726 |
| % | % | Custos directos complementares | 2 % | 307.340 | 6.147 |
|  |  | Custos directos |  |  | 313.487 |

Resíduos:
- colocação: mt37tca010bg; factor de resíduo 0.0420641
- colocação: mt37tca010cg; factor de resíduo 0.040725

## Recursos

**mt37tca010bg** m Tubo de cobre rígido com parede de 1 mm de espessura e 13/15 mm de diâmetro
Dados técnicos: Custo energético 14.375 MJ; Emissão de CO2 0.277 kg; Código LER 17 04 01; Massa do elemento 0.39 kg; Volume 0.00026 m3

**mt37tca010cg** m Tubo de cobre rígido com parede de 1 mm de espessura e 16/18 mm de diâmetro
Dados técnicos: Custo energético 17.693 MJ; Emissão de CO2 0.341 kg; Código LER 17 04 01; Massa do elemento 0.48 kg; Volume 0.00032 m3

**mt37sva010a** Ud Válvula de seccionamento para encastrar, de assento plano, de 3/4" de diâmetro, qualidade básica
Dados técnicos: Custo energético 511.326 MJ; Emissão de CO2 34.399 kg
Resíduos:
- embalagem: re150101 Embalagens de papel e cartão. (componente de resíduo); rendimento 0.072 kg; Código LER 15 01 01; Massa do elemento 1 kg; Volume 0.001333 m3
