# Instalação interior para utilizações complementares

- Propriedade do ficheiro: CYPE Ingenieros S.A.
- Formato: FIEBDC-3/2016
- Programa: Generador de precios de la construcción. CYPE Ingenieros, S.A.
- Data: 15/06/2024
- Moeda: EUR
- Custos indirectos: 3 %
- IVA: 23 %

## I Instalações

### IF Abastecimento de água

#### IFI Instalação interior

**IFI014** Ud Instalação interior para utilizações complementares.
Instalação interior de abastecimento de água para utilizações complementares com capacidade para: tanque de lavar roupa, realizada com tubo de polietileno reticulado/alumínio/polietileno (PE-X/Al/PE), para a rede de água fria e quente que liga o ramal de distribuição individual ou um dos seus ramais de alimentação com cada um dos aparelhos sanitários, com os diâmetros necessários para cada ponto de serviço. Inclusive material auxiliar para montagem e fixação, ramal de distribuição individual, acessórios de ramais.
Critérios considerados na determinação do preço da unidade de obra: O preço não inclui os trabalhos auxiliares de pedreiro para instalações.
Inclui: Marcação. Colocação e fixação de tubagens. Realização de ensaios.
Critério de medição de projecto: Número de unidades previstas, segundo documentação gráfica de Projecto.
Critério de medição de obra: Medir-se-á o número de unidades realmente executadas segundo especificações de Projecto.

| Código | Un | Descrição | Rendimento | Preço | Importância |
|---|---|---|---|---|---|
| mt37tmc406b | Ud | Material auxiliar para montagem e fixação das tubagens multicamada de polietileno reticulado/alumínio/polietileno (PE-X/Al/PE), de 20 mm de diâmetro exterior. (material) | 25.4 | 0.11 | 2.794 |
| mt37tmc026bg | m | Tubo multicamada de polietileno reticulado/alumínio/polietileno (PE-X/Al/PE), de 20 mm de diâmetro exterior e 2 mm de espessura, segundo NP EN ISO 21003-1, com o preço incrementado em 30% relativamente a acessórios e peças especiais. (material) | 25.4 | 2.74 | 69.596 |
| mo008 | h | Oficial de 1ª canalizador. (mão de obra) | 4.953 | 23.31 | 115.454 |
| mo107 | h | Ajudante de canalizador. (mão de obra) | 4.953 | 22.09 | 109.412 |
| % | % | Custos directos complementares | 2 % | 297.256 | 5.945 |
|  |  | Custos directos |  |  | 303.201 |

Resíduos:
- colocação: mt37tmc026bg; factor de resíduo 0.0275035

## Recursos

**mt37tmc026bg** m Tubo multicamada de polietileno reticulado/alumínio/polietileno (PE-X/Al/PE)
Dados técnicos: Custo energético 18.449 MJ; Emissão de CO2 0.850 kg; Código LER 17 02 03; Massa do elemento 0.143 kg; Volume 0.000238 m3
