# Abraçadeira de tomada em carga

- Propriedade do ficheiro: CYPE Ingenieros S.A.
- Formato: FIEBDC-3/2016
- Programa: Generador de precios de la construcción. CYPE Ingenieros, S.A.
- Data: 23/05/2024
- Moeda: EUR
- Custos indirectos: 3 %
- IVA: 23 %

## I Instalações

### IF Abastecimento de água

#### IFW Elementos

**IFW005** Ud Abraçadeira de tomada em carga.
Abraçadeira de tomada em carga de polietileno, para tubos de polietileno ou de PVC de 110 mm de diâmetro exterior, com tomada para ligação soldada de 32 mm de diâmetro, PN=16 atm, com juntas elásticas de EPDM.
Inclui: Marcação. Colocação, ligação e verificação do seu correcto funcionamento.
Critério de medição de projecto: Número de unidades previstas, segundo documentação gráfica de Projecto.
Critério de medição de obra: Medir-se-á o número de unidades realmente executadas segundo especificações de Projecto.

| Código | Un | Descrição | Rendimento | Preço | Importância |
|---|---|---|---|---|---|
| mt37www100l | Ud | Abraçadeira de tomada em carga de polietileno, para tubos de polietileno ou de PVC de 110 mm de diâmetro exterior, com tomada para ligação soldada de 32 mm de diâmetro, PN=16 atm, com juntas elásticas de EPDM. (material) | 1 | 59.94 | 59.940 |
| mt37www010 | Ud | Material auxiliar para instalações de abastecimento de água. (material) | 1 | 1.4 | 1.400 |
| mo008 | h | Oficial de 1ª canalizador. (mão de obra) | 0.12 | 23.31 | 2.797 |
| mo107 | h | Ajudante de canalizador. (mão de obra) | 0.12 | 22.09 | 2.651 |
| % | % | Custos directos complementares | 2 % | 66.788 | 1.336 |
|  |  | Custos directos |  |  | 68.124 |
